# Unidade interior para produção de água quente, com recuperação de calor, para sistema VRV-IV, para gás R-410A

- Propriedade do ficheiro: CYPE Ingenieros S.A.
- Formato: FIEBDC-3/2016
- Programa: Gerador de preços para construção civil. CYPE Ingenieros, S.A.
- Data: 28/03/2024
- Moeda: EUR
- Custos indirectos: 3 %
- IVA: 23 %

## I Instalações

### IB Sistemas de climatização

#### IBY Sistema VRV (Daikin)

**IBY231** Ud Unidade interior para produção de água quente, com recuperação de calor, para sistema VRV-IV, para gás R-410A.
Unidade interior, para produção de água quente, para sistema VRV-IV (Volume de Refrigerante Variável), bomba de calor com recuperação de calor, modelo HXHD125A8 "DAIKIN", para gás R-410A, alimentação monofásica (230V/50Hz), potência calorífica nominal 14 kW, regulação da temperatura de saída de água até 80°C, de 705x600x695 mm, peso 92 kg, com válvula de expansão electrónica, bloco de terminais F1-F2 para cabo de 2 fios de transmissão e controlo (bus D-III Net) a unidade exterior.
Critérios considerados na determinação do preço da unidade de obra: O preço não inclui a canalização nem a cablagem eléctrica de alimentação.
Inclui: Marcação. Colocação e fixação. Ligação às linhas frigoríficas. Ligação à rede de condução de água. Ligação à rede eléctrica. Colocação em funcionamento.
Critério de medição de projecto: Número de unidades previstas, segundo documentação gráfica de Projecto.
Critério de medição de obra: Medir-se-á o número de unidades realmente executadas segundo especificações de Projecto.

| Código | Un | Descrição | Rendimento | Preço | Importância |
|---|---|---|---|---|---|
| mt42dai306a | Ud | Unidade interior, para produção de água quente, para sistema VRV-IV (Volume de Refrigerante Variável), bomba de calor com recuperação de calor, modelo HXHD125A8 "DAIKIN", para gás R-410A, alimentação monofásica (230V/50Hz), potência calorífica nominal 14 kW, regulação da temperatura de saída de água até 80°C, de 705x600x695 mm, peso 92 kg, com válvula de expansão electrónica, bloco de terminais F1-F2 para cabo de 2 fios de transmissão e controlo (bus D-III Net) a unidade exterior. (material) | 1 | 5227 | 5227.000 |
| mo005 | h | Oficial de 1ª instalador de ar condicionado. (mão de obra) | 1 | 23.31 | 23.310 |
| mo104 | h | Ajudante de instalador de ar condicionado. (mão de obra) | 1 | 22.09 | 22.090 |
| % | % | Custos directos complementares | 2 % | 5272.400 | 105.448 |
|  |  | Custos directos |  |  | 5377.848 |

## Recursos

**mt42dai306a** Ud Unidade interior
Dados técnicos: Custo energético 4232.408 MJ; Emissão de CO2 289.632 kg
Resíduos:
- embalagem: re150101 Embalagens de papel e cartão. (componente de resíduo); rendimento 0.18 kg; Código LER 15 01 01; Massa do elemento 1 kg; Volume 0.001333 m3
- embalagem: re170203 Plástico. (componente de resíduo); rendimento 0.09 kg; Código LER 17 02 03; Massa do elemento 1 kg; Volume 0.001667 m3
