# Sistema Altherma ECH2O "DAIKIN"

- Propriedade do ficheiro: CYPE INGENIEROS, S.A.
- Formato: FIEBDC-3/2002
- Moeda: EUR
- Custos indirectos: 3.00 %
- IVA: 23.00 %

## I Instalações

### IC Aquecimento, climatização e A.Q.S.

#### ICV Unidades centrais de climatização

**ICV057** Ud Sistema Altherma ECH2O "DAIKIN", para produção de A.Q.S., formado por uma unidade exterior bomba de calor, para gás R-410A, com compressor swing com controlo Inverter, COP 4,3, pressão sonora em modo normal/silencioso: 47/44 dBA, dimensões 550x765x285 mm, peso 35 kg, alimentação monofásica (230V/50Hz), modelo ERWQ02AV3 e uma unidade interior, para produção de A.Q.S., para gás R-410A, capacidade do depósito 477 l, dimensões 1775x790x790 mm, peso 80 kg, classe de eficiência energética A, perfil de consumo XL, modelo EKHHP500A2V3.
Sistema Altherma ECH2O "DAIKIN", para produção de A.Q.S., formado por uma unidade exterior bomba de calor, para gás R-410A, com compressor swing com controlo Inverter, COP 4,3, pressão sonora em modo normal/silencioso: 47/44 dBA, dimensões 550x765x285 mm, peso 35 kg, alimentação monofásica (230V/50Hz), modelo ERWQ02AV3 e uma unidade interior, para produção de A.Q.S., para gás R-410A, capacidade do depósito 477 l, dimensões 1775x790x790 mm, peso 80 kg, classe de eficiência energética A, perfil de consumo XL, modelo EKHHP500A2V3. Inclusive elementos anti-vibratórios de pavimento. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42dai330d | Ud | Unidade exterior bomba de calor, para gás R-410A, com compressor swing com controlo Inverter, COP 4,3, pressão sonora em modo normal/silencioso: 47/44 dBA, dimensões 550x765x285 mm, peso 35 kg, alimentação monofásica (230V/50Hz), modelo ERWQ02AV3 "DAIKIN", diâmetro de ligação da tubagem de gás 3/8", diâmetro de ligação da tubagem do líquido 1/4", limite de funcionamento de temperatura do ar exterior em produção de A.Q.S., em combinação com unidade interior, desde -15 até 35°C, comprimento máximo de tubagem frigorífica 20 m, diferença máxima de altura com a unidade interior 15 m. (material) | 1.000 | 650.00 | 650.00 |
| mt42www080 | Ud | Kit de amortecedores anti-vibração de pavimento, formado por quatro amortecedores de borracha, com os correspondentes parafusos, porcas e anilhas. (material) | 1.000 | 8.00 | 8.00 |
| mt42dai331h | Ud | Unidade interior, para produção de A.Q.S., para gás R-410A, capacidade do depósito 477 l, dimensões 1775x790x790 mm, peso 80 kg, classe de eficiência energética A, perfil de consumo XL, modelo EKHHP500A2V3 "DAIKIN", interface de utilizador integrada no frontal, isolamento térmico de espuma de poliuretano, permutador de calor de aço inoxidável de 29 l, resistência eléctrica de apoio, serpentin para apoio com sistema de captação solar térmica, temperatura máxima da água 75°C, presão máxima da água 6 bar, intervalo de temperatura de saída de A.Q.S. desde 25 até 55°C. (material) | 1.000 | 2300.00 | 2300.00 |
| mo005 | h | Oficial de 1ª instalador de ar condicionado. (mão de obra) | 2.000 | 17.77 | 35.54 |
| mo104 | h | Ajudante de instalador de ar condicionado. (mão de obra) | 2.000 | 16.79 | 33.58 |
| % | % | Custos directos complementares | 2 % | 3027.12 | 60.54 |
|  |  | Custos directos |  |  | 3087.66 |
