# Unidade exterior de ar condicionado, sistema ar-ar multi-split

- Propriedade do ficheiro: CYPE INGENIEROS, S.A.
- Formato: FIEBDC-3/2002
- Moeda: EUR
- Custos indirectos: 3.00 %
- IVA: 23.00 %

## I Instalações

### IC Aquecimento, arrefecimento, climatização e A.Q.S.

#### ICN Unidades autónomas de climatização

**ICN150** Ud Unidade exterior de ar condicionado, sistema ar-ar multi-split.
Unidade exterior de ar condicionado, sistema ar-ar multi-split, bomba de calor, gama Sky Air, série Alpha, modelo RZAG71NV1 "DAIKIN", para gás R-32, potência frigorífica nominal 7,1 kW (temperatura de bolbo seco no interior 27°C, temperatura de bolbo húmido no interior 19°C, temperatura de bolbo seco no exterior 35°C), potência calorífica nominal 8 kW (temperatura de bolbo seco no interior 20°C, temperatura de bolbo seco no exterior 7°C, temperatura de bolbo húmido no exterior 6°C), compressor swing, alimentação monofásica (230V/50Hz), caudal de ar em arrefecimento 68 m³/min, caudal de ar em aquecimento 75 m³/min, pressão sonora em arrefecimento 46 dBA, pressão sonora em aquecimento 48 dBA, potência sonora 64 dBA, dimensões 870x1100x460 mm, peso 81 kg, comprimento máximo de tubagem 55 m, diferença máxima de altura entre a unidade exterior e a unidade interior 30 m. Inclusive elementos anti-vibratórios de pavimento.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42dai048a | Ud | Unidade exterior de ar condicionado, sistema ar-ar multi-split, bomba de calor, gama Sky Air, série Alpha, modelo RZAG71NV1 "DAIKIN", para gás R-32, potência frigorífica nominal 7,1 kW (temperatura de bolbo seco no interior 27°C, temperatura de bolbo húmido no interior 19°C, temperatura de bolbo seco no exterior 35°C), potência calorífica nominal 8 kW (temperatura de bolbo seco no interior 20°C, temperatura de bolbo seco no exterior 7°C, temperatura de bolbo húmido no exterior 6°C), compressor swing, alimentação monofásica (230V/50Hz), caudal de ar em arrefecimento 68 m³/min, caudal de ar em aquecimento 75 m³/min, pressão sonora em arrefecimento 46 dBA, pressão sonora em aquecimento 48 dBA, potência sonora 64 dBA, dimensões 870x1100x460 mm, peso 81 kg, comprimento máximo de tubagem 55 m, diferença máxima de altura entre a unidade exterior e a unidade interior 30 m. (material) | 1.000 | 2470.00 | 2470.00 |
| mt42dai613a | Ud | Kit de distribuição de tubagens, para a linha frigorífica de líquido e de gás, modelo KHRQ22M20T "DAIKIN". (material) | 1.000 | 179.00 | 179.00 |
| mt42www080 | Ud | Kit de amortecedores anti-vibração de pavimento, formado por quatro amortecedores de borracha, com os correspondentes parafusos, porcas e anilhas. (material) | 1.000 | 8.00 | 8.00 |
| mo005 | h | Oficial de 1ª instalador de ar condicionado. (mão de obra) | 1.000 | 23.31 | 23.31 |
| mo104 | h | Ajudante de instalador de ar condicionado. (mão de obra) | 1.000 | 22.09 | 22.09 |
| % | % | Custos directos complementares | 2 % | 2702.40 | 54.05 |
|  |  | Custos directos |  |  | 2756.45 |
