# Equipamento ar-água bomba de calor reversível

- Propriedade do ficheiro: CYPE INGENIEROS, S.A.
- Formato: FIEBDC-3/2002
- Moeda: EUR
- Custos indirectos: 3.00 %
- IVA: 23.00 %

## I Instalações

### IC Aquecimento, arrefecimento, climatização e A.Q.S.

#### ICV Unidades centrais para aquecimento, arrefecimento, climatização e A.Q.S.

**ICV017** Ud Equipamento ar-água bomba de calor reversível.
Equipamento ar-água bomba de calor reversível, série Altherma 3 R F (design integrado), modelo LAVX1118DV "DAIKIN", formado por unidade exterior bomba de calor, modelo ERLA11DV3, para gás R-32, com compressor swing, alimentação monofásica (230V/50Hz), potência calorífica 9,82 kW, e consumo eléctrico 2,68 kW, com temperatura de bolbo seco do ar exterior 7°C e temperatura de saída da água da unidade interior 45°C, potência calorífica 10,6 kW, COP 4,83 e consumo eléctrico 2,18 kW, com temperatura de bolbo seco do ar exterior 7°C e temperatura de saída da água da unidade interior 35°C, potência frigorífica 11,2 kW, e consumo eléctrico 3,43 kW, com temperatura de bolbo seco do ar exterior 35°C e temperatura de saída da água da unidade interior 7°C, potência frigorífica 12 kW, EER 7,75 e consumo eléctrico 2,52 kW, com temperatura de bolbo seco do ar exterior 35°C e temperatura de saída da água da unidade interior 18°C, potência sonora 62 dBA, dimensões 870x1100x460 mm, peso 101 kg, limite de funcionamento de temperatura do ar exterior em aquecimento desde -25 até 35°C, limite de funcionamento de temperatura do ar exterior em arrefecimento desde 10 até 43°C, limite de funcionamento de temperatura do ar exterior em produção de A.Q.S., em combinação com unidade interior, desde -25 até 35°C, classe de eficiência energética em aquecimento A+++; unidade interior, modelo EBVX11S18D6V, para gás R-32, com depósito com permutador de A.Q.S. de 180 l, dimensões 1655x595x634 mm, pressão sonora 30 dBA, peso 124 kg, classe de eficiência energética em A.Q.S. A+, perfil de consumo L, cor branca, resistência eléctrica de apoio de resistência eléctrica de apoio de 3 kW kW, intervalo de temperatura de saída de água para aquecimento desde 20 até 60°C, intervalo de temperatura de saída de água para arrefecimento desde 5 até 22°C, intervalo de temperatura de saída de A.Q.S. desde 10 até 65°C. Regulação: cronotermostato multifunção, modelo Madoka BRC1HHDW. Inclusive elementos anti-vibratórios de pavimento. Totalmente montado, ligado e colocado em funcionamento pela empresa instaladora para a verificação do seu correcto funcionamento.
Inclui: Implantação da unidade. Colocação e fixação da unidade e respectivos acessórios. Ligação com as redes de abastecimento de água, eléctrica e de recolha de condensados. Colocação em funcionamento.
Critério de medição de projecto: Número de unidades previstas, segundo documentação gráfica de Projecto.
Critério de medição de obra: Medir-se-á o número de unidades realmente executadas segundo especificações de Projecto.

| Código | Un | Descrição | Rendimento | Preço | Importância |
|---|---|---|---|---|---|
| mt42dai349g | Ud | Unidade exterior bomba de calor, modelo ERLA11DV3 "DAIKIN", para gás R-32, com compressor swing, alimentação monofásica (230V/50Hz), potência calorífica 9,82 kW, e consumo eléctrico 2,68 kW, com temperatura de bolbo seco do ar exterior 7°C e temperatura de saída da água da unidade interior 45°C, potência calorífica 10,6 kW, COP 4,83 e consumo eléctrico 2,18 kW, com temperatura de bolbo seco do ar exterior 7°C e temperatura de saída da água da unidade interior 35°C, potência frigorífica 11,2 kW, e consumo eléctrico 3,43 kW, com temperatura de bolbo seco do ar exterior 35°C e temperatura de saída da água da unidade interior 7°C, potência frigorífica 12 kW, EER 7,75 e consumo eléctrico 2,52 kW, com temperatura de bolbo seco do ar exterior 35°C e temperatura de saída da água da unidade interior 18°C, potência sonora 62 dBA, dimensões 870x1100x460 mm, peso 101 kg, limite de funcionamento de temperatura do ar exterior em aquecimento desde -25 até 35°C, limite de funcionamento de temperatura do ar exterior em arrefecimento desde 10 até 43°C, limite de funcionamento de temperatura do ar exterior em produção de A.Q.S., em combinação com unidade interior, desde -25 até 35°C, classe de eficiência energética em aquecimento A+++. (material) | 1.000 | 4975.00 | 4975.00 |
| mt42dai392a | Ud | Unidade interior, modelo EBVX11S18D6V "DAIKIN", para gás R-32, com depósito com permutador de A.Q.S. de 180 l, dimensões 1655x595x634 mm, pressão sonora 30 dBA, peso 124 kg, classe de eficiência energética em A.Q.S. A+, perfil de consumo L, cor branca, resistência eléctrica de apoio de resistência eléctrica de apoio de 3 kW kW, intervalo de temperatura de saída de água para aquecimento desde 20 até 60°C, intervalo de temperatura de saída de água para arrefecimento desde 5 até 22°C, intervalo de temperatura de saída de A.Q.S. desde 10 até 65°C. (material) | 1.000 | 5800.00 | 5800.00 |
| mt42dai513a | Ud | Cronotermostato multifunção, modelo Madoka BRC1HHDW "DAIKIN", cor branca, com programação semanal, gestão do aquecimento, do arrefecimento e da produção de A.Q.S., ajuste da temperatura de setpoint, leitura da temperatura do depósito de A.Q.S. e funções avançadas através de App para smartphone com conectividade Bluetooth Low Energy (BLE). (material) | 1.000 | 209.00 | 209.00 |
| mt37sve010e | Ud | Válvula de esfera de latão niquelado para enroscar de 1 1/4". (material) | 2.000 | 16.78 | 33.56 |
| mt37sve010d | Ud | Válvula de esfera de latão niquelado para enroscar de 1". (material) | 2.000 | 12.15 | 24.30 |
| mt42www080 | Ud | Kit de amortecedores anti-vibração de pavimento, formado por quatro amortecedores de borracha, com os correspondentes parafusos, porcas e anilhas. (material) | 1.000 | 8.00 | 8.00 |
| mo005 | h | Oficial de 1ª instalador de ar condicionado. (mão de obra) | 2.964 | 22.91 | 67.91 |
| mo104 | h | Ajudante de instalador de ar condicionado. (mão de obra) | 2.964 | 21.71 | 64.35 |
| % | % | Custos directos complementares | 2 % | 11182.12 | 223.64 |
|  |  | Custos directos |  |  | 11405.76 |
