# Fan-coil mural, sistema de dois tubos

- Propriedade do ficheiro: CYPE Ingenieros S.A.
- Formato: FIEBDC-3/2016
- Programa: Gerador de preços para construção civil. CYPE Ingenieros, S.A.
- Data: 28/03/2024
- Moeda: EUR
- Custos indirectos: 3 %
- IVA: 23 %

## I Instalações

### IC Aquecimento, arrefecimento, climatização e A.Q.S.

#### ICF Unidades não autónomas de climatização

**ICF060** Ud Fan-coil mural, sistema de dois tubos.
Fan-coil de parede, sistema de dois tubos, modelo FWT02GT "DAIKIN", potência frigorífica total 2,4 kW, potência frigorífica sensível 1,85 kW (temperatura de bolbo seco de ar interior 27°C, temperatura de bolbo húmido de ar interior 19°C, temperatura de entrada da água 7°C, salto térmico 5°C), potência calorífica 2,69 kW (temperatura de bolbo seco de ar interior 20°C, temperatura de entrada da água 50°C), caudal de ar 442 m³/h, dimensões 288x800x206 mm, peso 10 kg, potência sonora 45 dBA, alimentação monofásica (230V/50Hz), com controlo automático da direcção do fluxo de ar e três etapas de filtração do ar. Regulação: controlo remoto, modelo MERCA. Totalmente montado, ligado e colocado em funcionamento pela empresa instaladora para a verificação do seu correcto funcionamento.
Inclui: Implantação da unidade. Colocação e fixação da unidade. Ligação com as redes de abastecimento de água, eléctrica e de recolha de condensados. Colocação em funcionamento.
Critério de medição de projecto: Número de unidades previstas, segundo documentação gráfica de Projecto.
Critério de medição de obra: Medir-se-á o número de unidades realmente executadas segundo especificações de Projecto.

| Código | Un | Descrição | Rendimento | Preço | Importância |
|---|---|---|---|---|---|
| mt42dai776a | Ud | Fan-coil de parede, sistema de dois tubos, modelo FWT02GT "DAIKIN", potência frigorífica total 2,4 kW, potência frigorífica sensível 1,85 kW (temperatura de bolbo seco de ar interior 27°C, temperatura de bolbo húmido de ar interior 19°C, temperatura de entrada da água 7°C, salto térmico 5°C), potência calorífica 2,69 kW (temperatura de bolbo seco de ar interior 20°C, temperatura de entrada da água 50°C), caudal de ar 442 m³/h, dimensões 288x800x206 mm, peso 10 kg, potência sonora 45 dBA, alimentação monofásica (230V/50Hz), com controlo automático da direcção do fluxo de ar e três etapas de filtração do ar. (material) | 1 | 434 | 434.000 |
| mt42dai868j | Ud | Controlo remoto, modelo MERCA "DAIKIN". (material) | 1 | 164 | 164.000 |
| mt42dai900 | m | Cabo bus de 2 fios, de 0,5 mm² de secção por fio (material) | 5 | 0.8 | 4.000 |
| mt35tpt010ke | m | Tubo rígido de PVC VD-F de 16 mm de diâmetro exterior e 1,3 mm de espessura. Resistência à compressão 1250 N, resistência ao impacto 6 joules, temperatura de trabalho -25°C até 90°C, classificação 4442, segundo NP EN 61386-1 e NP EN 61386-21, com o preço incrementado em 20% relativamente a acessórios e peças especiais. (material) | 5 | 1.78 | 8.900 |
| mt37sve010c | Ud | Válvula de esfera de latão niquelado para enroscar de 3/4". (material) | 2 | 7.3 | 14.600 |
| mo005 | h | Oficial de 1ª instalador de ar condicionado. (mão de obra) | 2.483 | 23.31 | 57.879 |
| mo104 | h | Ajudante de instalador de ar condicionado. (mão de obra) | 2.483 | 22.09 | 54.849 |
| % | % | Custos directos complementares | 2 % | 738.228 | 14.765 |
|  |  | Custos directos |  |  | 752.993 |

Resíduos:
- colocação: mt42dai900 Cabo bus de 2 fios, de 0,5 mm² de secção por fio; factor de resíduo 0.0165111
- colocação: mt35tpt010ke; factor de resíduo 0.0275

## Recursos

**mt42dai900** m Cabo bus de 2 fios, de 0,5 mm² de secção por fio
Dados técnicos: Custo energético 1.694 MJ; Emissão de CO2 0.087 kg; Código LER 17 04 11; Massa do elemento 0.045 kg; Volume 0.00003 m3
Resíduos:
- embalagem: re150101 Embalagens de papel e cartão. (componente de resíduo); rendimento 0.065 kg; Código LER 15 01 01; Massa do elemento 1 kg; Volume 0.001333 m3

**mt35tpt010ke** m Tubo rígido de PVC VD-F de 16 mm de diâmetro exterior e 1,3 mm de espessura. Resistência à compressão 1250 N
Dados técnicos: Custo energético 7.750 MJ; Emissão de CO2 0.385 kg; Código LER 17 02 03; Massa do elemento 0.08 kg; Volume 0.000133 m3

**mt37sve010c** Ud Válvula de esfera de latão niquelado para enroscar de 3/4"
Dados técnicos: Custo energético 720.409 MJ; Emissão de CO2 48.441 kg
Resíduos:
- embalagem: re150101 Embalagens de papel e cartão; rendimento 0.072 kg
