# Caldeira a gás, doméstica, de condensação, mural, para aquecimento e A.Q.S

- Propriedade do ficheiro: CYPE Ingenieros S.A.
- Formato: FIEBDC-3/2016
- Programa: Gerador de preços para construção civil. CYPE Ingenieros, S.A.
- Data: 28/03/2024
- Moeda: EUR
- Custos indirectos: 3 %
- IVA: 23 %

## I Instalações

### IC Aquecimento, arrefecimento, climatização e A.Q.S.

#### ICG Caldeiras a gás

**ICG232** Ud Caldeira a gás, doméstica, de condensação, mural, para aquecimento e A.Q.S.
Caldeira mural, de condensação, para aquecimento e produção de A.Q.S., modelo D2CND024A1A "DAIKIN", para gás natural e propano, potência útil de 3,1 a 24 kW (50/30°C), caudal de A.Q.S. 12 l/min para salto térmico de 30°C, caudal de A.Q.S. 10,3 l/min para salto térmico de 35°C, dimensões 590x400x256 mm, emissão de NOx classe 6, eficiência energética classe A em aquecimento, eficiência energética classe A+ em aquecimento com termostato modulante, eficiência energética classe A em A.Q.S., perfil de consumo XL em A.Q.S., eficiência a 30% de carga nominal 108,7%, potência sonora 49 dBA, pressão sonora a 1 m 39 dBA, com bomba de circulação de alta eficiência com variador de frequência, vaso de expansão de 8 l, tecnologia Premix que incorpora um ventilador com variador de frequência para alta modulação da potência (1:8), permutador de calor de fundição de alumínio, painel frontal com ecrã de led, comandos de ajuste das temperaturas e indicador luminoso multicor do estado de funcionamento, sistema Lambda Gx que garante a combustão correcta actuando sobre a melhor combinação de ar e gás. Acessórios: kit standard de evacuação de fumos, modelo DRWTER60100AA; kit de válvulas, modelo DRVALVEKIC1AA. Totalmente montada, ligada e testada.
Inclui: Marcação. Disposição dos elementos. Montagem da caldeira e dos seus acessórios. Ligação com as redes de abastecimento de água, de gás, de saneamento e eléctrica, e com a conduta de evacuação dos produtos de combustão. Colocação em funcionamento.
Critério de medição de projecto: Número de unidades previstas, segundo documentação gráfica de Projecto.
Critério de medição de obra: Medir-se-á o número de unidades realmente executadas segundo especificações de Projecto.

| Código | Un | Descrição | Rendimento | Preço | Importância |
|---|---|---|---|---|---|
| mt38dai010a | Ud | Caldeira mural, de condensação, para aquecimento e produção de A.Q.S., modelo D2CND024A1A "DAIKIN", para gás natural e propano, potência útil de 3,1 a 24 kW (50/30°C), caudal de A.Q.S. 12 l/min para salto térmico de 30°C, caudal de A.Q.S. 10,3 l/min para salto térmico de 35°C, dimensões 590x400x256 mm, emissão de NOx classe 6, eficiência energética classe A em aquecimento, eficiência energética classe A+ em aquecimento com termostato modulante, eficiência energética classe A em A.Q.S., perfil de consumo XL em A.Q.S., eficiência a 30% de carga nominal 108,7%, potência sonora 49 dBA, pressão sonora a 1 m 39 dBA, com bomba de circulação de alta eficiência com variador de frequência, vaso de expansão de 8 l, tecnologia Premix que incorpora um ventilador com variador de frequência para alta modulação da potência (1:8), permutador de calor de fundição de alumínio, painel frontal com ecrã de led, comandos de ajuste das temperaturas e indicador luminoso multicor do estado de funcionamento, sistema Lambda Gx que garante a combustão correcta actuando sobre a melhor combinação de ar e gás. (material) | 1 | 2205 | 2205.000 |
| mt38dai002a | Ud | Kit standard de evacuação de fumos, modelo DRWTER60100AA "DAIKIN", para caldeira mural. (material) | 1 | 94 | 94.000 |
| mt38dai001a | Ud | Kit de válvulas, modelo DRVALVEKIC1AA "DAIKIN", para caldeira mural. (material) | 1 | 111 | 111.000 |
| mt38www012 | Ud | Material auxiliar para instalações de aquecimento e A.Q.S. (material) | 1 | 2.1 | 2.100 |
| mo004 | h | Oficial de 1ª instalador de aquecimento. (mão de obra) | 3 | 23.31 | 69.930 |
| mo103 | h | Ajudante de instalador de aquecimento. (mão de obra) | 3 | 22.09 | 66.270 |
| % | % | Custos directos complementares | 2 % | 2548.300 | 50.966 |
|  |  | Custos directos |  |  | 2599.266 |

## Recursos

**mt38dai010a** Ud Caldeira mural, de condensação
Dados técnicos: Custo energético 1991.926 MJ; Emissão de CO2 152.427 kg
Resíduos:
- embalagem: re150101 Embalagens de papel e cartão. (componente de resíduo); rendimento 2.298 kg; Código LER 15 01 01; Massa do elemento 1 kg; Volume 0.001333 m3
- embalagem: re170201 Madeira. (componente de resíduo); rendimento 0.621 kg; Código LER 17 02 01; Massa do elemento 1 kg; Volume 0.000909 m3
