# Sistema Altherma R HT "DAIKIN"

- Propriedade do ficheiro: CYPE INGENIEROS, S.A.
- Formato: FIEBDC-3/2002
- Moeda: EUR
- Custos indirectos: 3.00 %
- IVA: 23.00 %

**ICV059** Ud Sistema Altherma R HT "DAIKIN", para produção de A.Q.S. e aquecimento, formado por unidade exterior bomba de calor, modelo ERSQ011AV1, para gás R-410A, com compressor scroll, alimentação monofásica (230V/50Hz), potência calorífica 11 kW, COP 3,08 e consumo eléctrico 3,57 kW, com temperatura de bolbo seco do ar exterior 7°C e temperatura de saída da água da unidade interior 65°C, potência calorífica 11 kW, COP 4,22 e consumo eléctrico 2,61 kW, com temperatura de bolbo seco do ar exterior 7°C e temperatura de saída da água da unidade interior 35°C, potência calorífica 11 kW, COP 2,5 e consumo eléctrico 4,4 kW, com temperatura de bolbo seco do ar exterior 7°C e temperatura de saída da água da unidade interior 80°C, potência sonora 68 dBA, pressão sonora 52 dBA, dimensões 1345x900x320 mm, peso 120 kg, diâmetro de ligação da tubagem de gás 5/8", diâmetro de ligação da tubagem do líquido 3/8", limite de funcionamento de temperatura do ar exterior em aquecimento desde -20 até 20°C, limite de funcionamento de temperatura do ar exterior em produção de A.Q.S., em combinação com unidade interior, desde -20 até 35°C, unidade interior, modelo Hidrokit EKHBRD011ADV17, para gás R-410A e R-134a, dimensões 705x600x695 mm, pressão sonora em modo normal/silencioso: 43/40 dBA, peso 144 kg, intervalo de temperatura de saída de água para aquecimento desde 25 até 80°C, intervalo de temperatura de saída de água para produção de A.Q.S. desde 45 até 75°C, com depósito com permutador de A.Q.S. de 200 l, de aço inoxidável, de dimensões 1335x600x695 mm, peso 70 kg, classe de eficiência energética em A.Q.S. B, modelo EKHTS200AC, com comando à distância, modelo EKRUAHTB. Inclusive elementos anti-vibratórios de pavimento. Totalmente montado, ligado e colocado em funcionamento pela empresa instaladora para a verificação do seu correcto funcionamento.
Sistema Altherma R HT "DAIKIN", para produção de A.Q.S. e aquecimento, formado por unidade exterior bomba de calor, modelo ERSQ011AV1, para gás R-410A, com compressor scroll, alimentação monofásica (230V/50Hz), potência calorífica 11 kW, COP 3,08 e consumo eléctrico 3,57 kW, com temperatura de bolbo seco do ar exterior 7°C e temperatura de saída da água da unidade interior 65°C, potência calorífica 11 kW, COP 4,22 e consumo eléctrico 2,61 kW, com temperatura de bolbo seco do ar exterior 7°C e temperatura de saída da água da unidade interior 35°C, potência calorífica 11 kW, COP 2,5 e consumo eléctrico 4,4 kW, com temperatura de bolbo seco do ar exterior 7°C e temperatura de saída da água da unidade interior 80°C, potência sonora 68 dBA, pressão sonora 52 dBA, dimensões 1345x900x320 mm, peso 120 kg, diâmetro de ligação da tubagem de gás 5/8", diâmetro de ligação da tubagem do líquido 3/8", limite de funcionamento de temperatura do ar exterior em aquecimento desde -20 até 20°C, limite de funcionamento de temperatura do ar exterior em produção de A.Q.S., em combinação com unidade interior, desde -20 até 35°C, unidade interior, modelo Hidrokit EKHBRD011ADV17, para gás R-410A e R-134a, dimensões 705x600x695 mm, pressão sonora em modo normal/silencioso: 43/40 dBA, peso 144 kg, intervalo de temperatura de saída de água para aquecimento desde 25 até 80°C, intervalo de temperatura de saída de água para produção de A.Q.S. desde 45 até 75°C, com depósito com permutador de A.Q.S. de 200 l, de aço inoxidável, de dimensões 1335x600x695 mm, peso 70 kg, classe de eficiência energética em A.Q.S. B, modelo EKHTS200AC, com comando à distância, modelo EKRUAHTB. Inclusive elementos anti-vibratórios de pavimento. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42dai353a | Ud | Unidade exterior bomba de calor, modelo ERSQ011AV1 "DAIKIN", para gás R-410A, com compressor scroll, alimentação monofásica (230V/50Hz), potência calorífica 11 kW, COP 3,08 e consumo eléctrico 3,57 kW, com temperatura de bolbo seco do ar exterior 7°C e temperatura de saída da água da unidade interior 65°C, potência calorífica 11 kW, COP 4,22 e consumo eléctrico 2,61 kW, com temperatura de bolbo seco do ar exterior 7°C e temperatura de saída da água da unidade interior 35°C, potência calorífica 11 kW, COP 2,5 e consumo eléctrico 4,4 kW, com temperatura de bolbo seco do ar exterior 7°C e temperatura de saída da água da unidade interior 80°C, potência sonora 68 dBA, pressão sonora 52 dBA, dimensões 1345x900x320 mm, peso 120 kg, diâmetro de ligação da tubagem de gás 5/8", diâmetro de ligação da tubagem do líquido 3/8", limite de funcionamento de temperatura do ar exterior em aquecimento desde -20 até 20°C, limite de funcionamento de temperatura do ar exterior em produção de A.Q.S., em combinação com unidade interior, desde -20 até 35°C. (material) | 1.000 | 3772.00 | 3772.00 |
| mt42dai361s | Ud | Unidade interior, modelo Hidrokit EKHBRD011ADV17 "DAIKIN", para gás R-410A e R-134a, dimensões 705x600x695 mm, pressão sonora em modo normal/silencioso: 43/40 dBA, peso 144 kg, intervalo de temperatura de saída de água para aquecimento desde 25 até 80°C, intervalo de temperatura de saída de água para produção de A.Q.S. desde 45 até 75°C. (material) | 1.000 | 4285.00 | 4285.00 |
| mt42www080 | Ud | Kit de amortecedores anti-vibração de pavimento, formado por quatro amortecedores de borracha, com os correspondentes parafusos, porcas e anilhas. (material) | 1.000 | 8.00 | 8.00 |
| mt42dai512d | Ud | Comando à distância, modelo EKRUAHTB "DAIKIN", com indicação da temperatura ambiente, botão de activação e desactivação do aquecimento, ajuste da temperatura de setpoint, indicação da temperatura real de A.Q.S. e botão de activação e desactivação da produção de A.Q.S. (material) | 1.000 | 234.00 | 234.00 |
| mt42dai364e | Ud | Depósito com permutador de A.Q.S. de 200 l, de aço inoxidável, de dimensões 1335x600x695 mm, peso 70 kg, classe de eficiência energética em A.Q.S. B, modelo EKHTS200AC "DAIKIN", empilhável sobre a unidade interior. (material) | 1.000 | 1756.00 | 1756.00 |
| mt37sve010d | Ud | Válvula de esfera de latão niquelado para enroscar de 1". (material) | 4.000 | 9.81 | 39.24 |
| mt37sve010e | Ud | Válvula de esfera de latão niquelado para enroscar de 1 1/4". (material) | 2.000 | 15.25 | 30.50 |
| mt35tpt010ke | m | Tubo rígido de PVC VD-F de 16 mm de diâmetro exterior e 1,3 mm de espessura. Resistência à compressão 1250 N, resistência ao impacto 6 joules, temperatura de trabalho -25°C até 90°C, classificação 4442, segundo NP EN 61386-1 e NP EN 61386-21, com o preço incrementado em 20% relativamente a acessórios e peças especiais. (material) | 5.000 | 1.78 | 8.90 |
| mt42dai900 | m | Cabo bus de 2 fios, de 0,5 mm² de secção por fio (material) | 5.000 | 0.80 | 4.00 |
| mo005 | h | Oficial de 1ª instalador de ar condicionado. (mão de obra) | 3.364 | 19.03 | 64.02 |
| mo104 | h | Ajudante de instalador de ar condicionado. (mão de obra) | 3.364 | 17.95 | 60.38 |
| % | % | Custos directos complementares | 2 % | 10262.04 | 205.24 |
|  |  | Custos directos |  |  | 10467.28 |
