# Equipamento de regulação e controlo para colector, através de cabeças electrotérmicas

- Propriedade do ficheiro: CYPE INGENIEROS, S.A.
- Formato: FIEBDC-3/2002
- Moeda: EUR
- Custos indirectos: 3.00 %
- IVA: 23.00 %

## I Instalações

### IC Aquecimento, arrefecimento, climatização e A.Q.S.

#### ICE Emissores a água para aquecimento e arrefecimento

**ICE150** Ud Equipamento de regulação e controlo para colector, através de cabeças electrotérmicas.
Sistema de regulação da temperatura para colector, para aquecimento, "DAIKIN", composto de cabeças electrotérmicas, modelo EKWCVATR1V3; termostatos com ecrã digital, modelo EKWCTRDI1V3 e centralita de regulação, para gestão até 10 termostatos e 18 cabeças electrotérmicas, modelo EKWUFHTA1V3. Totalmente montado, ligado e testado.
Inclui: Colocação, fixação e ligação eléctrica e de comunicação com todos os elementos que o exigem na instalação.
Critério de medição de projecto: Número de unidades previstas, segundo documentação gráfica de Projecto.
Critério de medição de obra: Medir-se-á o número de unidades realmente executadas segundo especificações de Projecto.

| Código | Un | Descrição | Rendimento | Preço | Importância |
|---|---|---|---|---|---|
| mt38dai100a | Ud | Centralita de regulação, para gestão até 10 termostatos e 18 cabeças electrotérmicas, modelo EKWUFHTA1V3 "DAIKIN", de dimensões 90x326,5x50 mm e alimentação monofásica (230V/50Hz). (material) | 1.000 | 229.00 | 229.00 |
| mt42dai521b | Ud | Termostato com ecrã digital, modelo EKWCTRDI1V3 "DAIKIN", de dimensões 91x88x42 mm e alimentação monofásica (230V/50Hz). (material) | 2.000 | 120.00 | 240.00 |
| mt38dai101a | Ud | Cabeça electrotérmica, modelo EKWCVATR1V3 "DAIKIN", de dimensões 48,4x44,3x50,3 mm e alimentação monofásica (230V/50Hz). (material) | 4.000 | 40.00 | 160.00 |
| mo004 | h | Oficial de 1ª instalador de aquecimento. (mão de obra) | 0.700 | 23.31 | 16.32 |
| mo103 | h | Ajudante de instalador de aquecimento. (mão de obra) | 0.700 | 22.09 | 15.46 |
| % | % | Custos directos complementares | 2 % | 660.78 | 13.22 |
|  |  | Custos directos |  |  | 674.00 |
