# Silenciador para conduta

- Propriedade do ficheiro: CYPE INGENIEROS, S.A.
- Formato: FIEBDC-3/2002
- Moeda: EUR
- Custos indirectos: 3.00 %
- IVA: 23.00 %

## I Instalações

### IV Ventilação

#### IVM Ventilação mecânica

**IVM085** Ud Silenciador para conduta.
Silenciador cilíndrico semi-rígido, DucoFlex "DAIKIN", de alumínio perfilado, de 260 mm de diâmetro e 1000 m de comprimento, com material absorvente de lã de vidro de 50 mm de espessura e ligações de 160 mm de diâmetro. Inclusive acessórios de montagem e elementos de fixação.
Inclui: Marcação. Colocação e fixação. Verificação do seu correcto funcionamento.
Critério de medição de projecto: Número de unidades previstas, segundo documentação gráfica de Projecto.
Critério de medição de obra: Medir-se-á o número de unidades realmente executadas segundo especificações de Projecto.

| Código | Un | Descrição | Rendimento | Preço | Importância |
|---|---|---|---|---|---|
| mt42dai991a | Ud | Silenciador cilíndrico semi-rígido, DucoFlex "DAIKIN", de alumínio perfilado, de 260 mm de diâmetro e 1000 m de comprimento, com material absorvente de lã de vidro de 50 mm de espessura e ligações de 160 mm de diâmetro. (material) | 1.000 | 127.00 | 127.00 |
| mo005 | h | Oficial de 1ª instalador de ar condicionado. (mão de obra) | 0.213 | 23.31 | 4.97 |
| mo104 | h | Ajudante de instalador de ar condicionado. (mão de obra) | 0.213 | 22.09 | 4.71 |
| % | % | Custos directos complementares | 2 % | 136.68 | 2.73 |
|  |  | Custos directos |  |  | 139.41 |
