# Unidade exterior de ar condicionado, bomba de calor, para sistema VRV-IV, para gás R-410A

- Propriedade do ficheiro: CYPE Ingenieros S.A.
- Formato: FIEBDC-3/2016
- Programa: Gerador de preços para construção civil. CYPE Ingenieros, S.A.
- Data: 28/03/2024
- Moeda: EUR
- Custos indirectos: 3 %
- IVA: 23 %

## I Instalações

### IB Sistemas de climatização

#### IBY Sistema VRV (Daikin)

**IBY249** Ud Unidade exterior de ar condicionado, bomba de calor, para sistema VRV-IV, para gás R-410A.
Unidade exterior para sistema Mini VRV-IV S (Volume de Refrigerante Variável), bomba de calor, modelo RXYSQ4TV9 "DAIKIN", para gás R-410A, com temperatura de refrigerante variável para a melhora da eficiência estacional, alimentação monofásica (230V/50Hz), potência frigorífica nominal 12,1 kW (temperatura de bolbo húmido de ar interior 19°C, temperatura de bolbo seco do ar exterior 35°C), SEER 7, consumo eléctrico nominal em arrefecimento 3,03 kW, limite de funcionamento de temperatura de bolbo seco do ar exterior em arrefecimento desde -5 até 46°C, potência calorífica nominal 12,1 kW (temperatura de bolbo seco de ar interior 20°C, temperatura de bolbo húmido do ar exterior 6°C), SCOP 4,4, consumo eléctrico nominal em aquecimento 2,68 kW, limite de funcionamento de temperatura de bolbo seco do ar exterior em aquecimento desde -20 até 15,5°C, possibilidade de ligação de até 8 unidades interiores com uma percentagem de capacidade mínima de 50% e máximo de 130%, controlo através de microprocessador, compressor swing, com controlo Inverter, 1345x900x320 mm, peso 104 kg, pressão sonora 50 dBA, caudal de ar 106 m³/min, comprimento total máximo da tubagem frigorífica 300 m, comprimento máximo entre unidade exterior e unidade interior mais distante 120 m (150 m equivalentes), diferença máxima de altura de instalação 50 m se a unidade exterior se encontra por cima das unidades interiores e 40 m se encontra-se por baixo, comprimento máximo entre o primeiro kit de ramificação (ligação Refnet) de tubagem frigorífica e unidade interior mais distante 40 m, bloco de terminais F1-F2 para cabo de 2 fios de transmissão e controlo (bus D-III Net), tratamento anticorrosivo especial do permutador de calor, função de recuperação de refrigerante, carga automática adicional de refrigerante, prova automática de funcionamento e ajuste de limitação de consumo de energia (função I-Demand). Inclusive elementos anti-vibratórios de pavimento.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42dai010a | Ud | Unidade exterior para sistema Mini VRV-IV S (Volume de Refrigerante Variável), bomba de calor, modelo RXYSQ4TV9 "DAIKIN", para gás R-410A, com temperatura de refrigerante variável para a melhora da eficiência estacional, alimentação monofásica (230V/50Hz), potência frigorífica nominal 12,1 kW (temperatura de bolbo húmido de ar interior 19°C, temperatura de bolbo seco do ar exterior 35°C), SEER 7, consumo eléctrico nominal em arrefecimento 3,03 kW, limite de funcionamento de temperatura de bolbo seco do ar exterior em arrefecimento desde -5 até 46°C, potência calorífica nominal 12,1 kW (temperatura de bolbo seco de ar interior 20°C, temperatura de bolbo húmido do ar exterior 6°C), SCOP 4,4, consumo eléctrico nominal em aquecimento 2,68 kW, limite de funcionamento de temperatura de bolbo seco do ar exterior em aquecimento desde -20 até 15,5°C, possibilidade de ligação de até 8 unidades interiores com uma percentagem de capacidade mínima de 50% e máximo de 130%, controlo através de microprocessador, compressor swing, com controlo Inverter, 1345x900x320 mm, peso 104 kg, pressão sonora 50 dBA, caudal de ar 106 m³/min, comprimento total máximo da tubagem frigorífica 300 m, comprimento máximo entre unidade exterior e unidade interior mais distante 120 m (150 m equivalentes), diferença máxima de altura de instalação 50 m se a unidade exterior se encontra por cima das unidades interiores e 40 m se encontra-se por baixo, comprimento máximo entre o primeiro kit de ramificação (ligação Refnet) de tubagem frigorífica e unidade interior mais distante 40 m, bloco de terminais F1-F2 para cabo de 2 fios de transmissão e controlo (bus D-III Net), tratamento anticorrosivo especial do permutador de calor, função de recuperação de refrigerante, carga automática adicional de refrigerante, prova automática de funcionamento e ajuste de limitação de consumo de energia (função I-Demand). (material) | 1 | 7623 | 7623.000 |
| mt42www080 | Ud | Kit de amortecedores anti-vibração de pavimento, formado por quatro amortecedores de borracha, com os correspondentes parafusos, porcas e anilhas. (material) | 1 | 8 | 8.000 |
| mo005 | h | Oficial de 1ª instalador de ar condicionado. (mão de obra) | 3.868 | 23.31 | 90.163 |
| mo104 | h | Ajudante de instalador de ar condicionado. (mão de obra) | 3.868 | 22.09 | 85.444 |
| % | % | Custos directos complementares | 2 % | 7806.607 | 156.132 |
|  |  | Custos directos |  |  | 7962.739 |

## Recursos

**mt42dai010a** Ud Unidade exterior para sistema Mini VRV-IV S (Volume de Refrigerante Variável)
Dados técnicos: Custo energético 4783.311 MJ; Emissão de CO2 327.333 kg
Resíduos:
- embalagem: re150101 Embalagens de papel e cartão. (componente de resíduo); rendimento 0.18 kg; Código LER 15 01 01; Massa do elemento 1 kg; Volume 0.001333 m3
- embalagem: re170203 Plástico. (componente de resíduo); rendimento 0.09 kg; Código LER 17 02 03; Massa do elemento 1 kg; Volume 0.001667 m3
