# Unidade exterior de ar condicionado de condensação por água, bomba de calor, para sistema VRV-IV W+, para gás R-410A

- Propriedade do ficheiro: CYPE Ingenieros S.A.
- Formato: FIEBDC-3/2016
- Programa: Gerador de preços para construção civil. CYPE Ingenieros, S.A.
- Data: 28/03/2024
- Moeda: EUR
- Custos indirectos: 3 %
- IVA: 23 %

## I Instalações

### IB Sistemas de climatização

#### IBY Sistema VRV (Daikin)

**IBY251** Ud Unidade exterior de ar condicionado de condensação por água, bomba de calor, para sistema VRV-IV W+, para gás R-410A.
Unidade exterior de condensação por água para sistema VRV-IV W+ (Volume de Refrigerante Variável, condensado por água), modelo RWEYQ8T9 "DAIKIN", bomba de calor, montagem em interior, para gás R-410A, com temperatura de refrigerante variável para a melhora da eficiência estacional, alimentação trifásica (400V/50Hz), potência frigorífica nominal 22,4 kW (temperatura de bolbo seco de ar interior 27°C, temperatura de bolbo seco do ar exterior 35°C, temperatura de entrada da água 30°C), SEER 8,4, limite de funcionamento de temperatura de bolbo seco do ar exterior em arrefecimento desde 10 até 45°C, potência calorífica nominal 25 kW (temperatura de bolbo seco de ar interior 20°C, temperatura de bolbo seco do ar exterior 7°C, temperatura de entrada da água 20°C), SCOP 13,2, limite de funcionamento de temperatura de bolbo seco do ar exterior em aquecimento desde 10 até 45°C, possibilidade de ligação de até 13 unidades interiores com uma percentagem de capacidade mínima de 50% e máximo de 130%, controlo através de microprocessador, compressor scroll hermeticamente vedado, com controlo Inverter, dimensões 980x767x560 mm, peso 185 kg, pressão sonora 48 dBA, comprimento total máximo da tubagem frigorífica 300 m, comprimento máximo entre unidade exterior e unidade interior mais distante 120 m (140 m equivalentes), diferença máxima de altura de instalação 50 m se a unidade exterior se encontra por cima das unidades interiores e 40 m se encontra-se por baixo, comprimento máximo entre o primeiro kit de ramificação (ligação Refnet) de tubagem frigorífica e unidade interior mais distante 40 m (o comprimento máximo desde a primeira ramificação pode ser de até 90 m, se a diferença entre o comprimento até à unidade interior mais perto e a mais distante é menor que 40 m), bloco de terminais F1-F2 para cabo de 2 fios de transmissão e controlo (bus D-III Net), função de recuperação de refrigerante, carga automática adicional de refrigerante, prova automática de funcionamento e ajuste de limitação de consumo de energia (função I-Demand). Inclusive elementos anti-vibratórios de pavimento.
Critérios considerados na determinação do preço da unidade de obra: O preço não inclui a canalização nem a cablagem eléctrica de alimentação.
Inclui: Marcação. Colocação e fixação. Ligação às linhas frigoríficas. Ligação à rede de condução de água. Ligação à rede eléctrica. Ligação à rede de drenagem. Colocação em funcionamento.
Critério de medição de projecto: Número de unidades previstas, segundo documentação gráfica de Projecto.
Critério de medição de obra: Medir-se-á o número de unidades realmente executadas segundo especificações de Projecto.

| Código | Un | Descrição | Rendimento | Preço | Importância |
|---|---|---|---|---|---|
| mt42dai060a | Ud | Unidade exterior de condensação por água para sistema VRV-IV W+ (Volume de Refrigerante Variável, condensado por água), modelo RWEYQ8T9 "DAIKIN", bomba de calor, montagem em interior, para gás R-410A, com temperatura de refrigerante variável para a melhora da eficiência estacional, alimentação trifásica (400V/50Hz), potência frigorífica nominal 22,4 kW (temperatura de bolbo seco de ar interior 27°C, temperatura de bolbo seco do ar exterior 35°C, temperatura de entrada da água 30°C), SEER 8,4, limite de funcionamento de temperatura de bolbo seco do ar exterior em arrefecimento desde 10 até 45°C, potência calorífica nominal 25 kW (temperatura de bolbo seco de ar interior 20°C, temperatura de bolbo seco do ar exterior 7°C, temperatura de entrada da água 20°C), SCOP 13,2, limite de funcionamento de temperatura de bolbo seco do ar exterior em aquecimento desde 10 até 45°C, possibilidade de ligação de até 13 unidades interiores com uma percentagem de capacidade mínima de 50% e máximo de 130%, controlo através de microprocessador, compressor scroll hermeticamente vedado, com controlo Inverter, dimensões 980x767x560 mm, peso 185 kg, pressão sonora 48 dBA, comprimento total máximo da tubagem frigorífica 300 m, comprimento máximo entre unidade exterior e unidade interior mais distante 120 m (140 m equivalentes), diferença máxima de altura de instalação 50 m se a unidade exterior se encontra por cima das unidades interiores e 40 m se encontra-se por baixo, comprimento máximo entre o primeiro kit de ramificação (ligação Refnet) de tubagem frigorífica e unidade interior mais distante 40 m (o comprimento máximo desde a primeira ramificação pode ser de até 90 m, se a diferença entre o comprimento até à unidade interior mais perto e a mais distante é menor que 40 m), bloco de terminais F1-F2 para cabo de 2 fios de transmissão e controlo (bus D-III Net), função de recuperação de refrigerante, carga automática adicional de refrigerante, prova automática de funcionamento e ajuste de limitação de consumo de energia (função I-Demand). (material) | 1 | 17246 | 17246.000 |
| mt42www080 | Ud | Kit de amortecedores anti-vibração de pavimento, formado por quatro amortecedores de borracha, com os correspondentes parafusos, porcas e anilhas. (material) | 1 | 8 | 8.000 |
| mt42dai612 | Ud | Filtro para a tubagem de entrada de água da unidade exterior de condensação por água, modelo BWU26A20 "DAIKIN". (material) | 1 | 375 | 375.000 |
| mo005 | h | Oficial de 1ª instalador de ar condicionado. (mão de obra) | 6.016 | 23.31 | 140.233 |
| mo104 | h | Ajudante de instalador de ar condicionado. (mão de obra) | 6.016 | 22.09 | 132.893 |
| % | % | Custos directos complementares | 2 % | 17902.126 | 358.043 |
|  |  | Custos directos |  |  | 18260.169 |

## Recursos

**mt42dai060a** Ud Unidade exterior de condensação por água para sistema VRV-IV W+ (Volume de Refrigerante Variável
Dados técnicos: Custo energético 8501.907 MJ; Emissão de CO2 581.819 kg
Resíduos:
- embalagem: re150101 Embalagens de papel e cartão. (componente de resíduo); rendimento 0.18 kg; Código LER 15 01 01; Massa do elemento 1 kg; Volume 0.001333 m3
- embalagem: re170203 Plástico. (componente de resíduo); rendimento 0.09 kg; Código LER 17 02 03; Massa do elemento 1 kg; Volume 0.001667 m3
