# Derivação para linha frigorífica de líquido, de descarga de gás e de sucção de gás

- Propriedade do ficheiro: CYPE Ingenieros S.A.
- Formato: FIEBDC-3/2016
- Programa: Gerador de preços para construção civil. CYPE Ingenieros, S.A.
- Data: 28/03/2024
- Moeda: EUR
- Custos indirectos: 3 %
- IVA: 23 %

## I Instalações

### IB Sistemas de climatização

#### IBY Sistema VRV (Daikin)

**IBY261** Ud Derivação para linha frigorífica de líquido, de descarga de gás e de sucção de gás.
Derivação de linha frigorífica formada por conjunto de três juntas Refnet, uma para a linha de líquido, outra para a linha de descarga de gás e outra para a linha de sucção de gás, para sistema VRV-IV (Volume de Refrigerante Variável), bomba de calor com recuperação de calor, modelo KHRQ23M20T "DAIKIN", com índice máximo de ligação de unidades interiores de 200.
Inclui: Ligação.
Critério de medição de projecto: Número de unidades previstas, segundo documentação gráfica de Projecto.
Critério de medição de obra: Medir-se-á o número de unidades realmente executadas segundo especificações de Projecto.

| Código | Un | Descrição | Rendimento | Preço | Importância |
|---|---|---|---|---|---|
| mt42dai601a | Ud | Conjunto de três juntas Refnet, uma para a linha de líquido, outra para a linha de descarga de gás e outra para a linha de sucção de gás, para sistema VRV-IV (Volume de Refrigerante Variável), bomba de calor com recuperação de calor, modelo KHRQ23M20T "DAIKIN", com índice máximo de ligação de unidades interiores de 200. (material) | 1 | 236 | 236.000 |
| mo005 | h | Oficial de 1ª instalador de ar condicionado. (mão de obra) | 0.05 | 23.31 | 1.166 |
| mo104 | h | Ajudante de instalador de ar condicionado. (mão de obra) | 0.05 | 22.09 | 1.105 |
| % | % | Custos directos complementares | 2 % | 238.271 | 4.765 |
|  |  | Custos directos |  |  | 243.036 |
