# Conduta semi-rígida de polietileno

- Propriedade do ficheiro: CYPE Ingenieros S.A.
- Formato: FIEBDC-3/2016
- Programa: Gerador de preços para construção civil. CYPE Ingenieros, S.A.
- Data: 22/10/2024
- Moeda: EUR
- Custos indirectos: 3 %
- IVA: 23 %

## I Instalações

### IV Ventilação

#### IVV Condutas de admissão e extracção para ventilação

**IVV220** m Conduta semi-rígida de polietileno.
Conduta de ventilação, formada por tubo semi-rígido circular, multicamada, com a superfície exterior nervurada e a interior lisa, de polietileno (PE), de 63 mm de diâmetro exterior, DucoFlex "DAIKIN", com tratamentos antiestático e antibacteriano. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42dai977a | Ud | Material auxiliar para montagem e fixação das condutas semi-rígidas, circulares, DucoFlex "DAIKIN", de 63 mm de diâmetro exterior. (material) | 1 | 0.28 | 0.280 |
| mt42dai976c | m | Tubo semi-rígido circular, multicamada, com a superfície exterior nervurada e a interior lisa, de polietileno (PE), de 63 mm de diâmetro exterior, DucoFlex "DAIKIN", com tratamentos antiestático e antibacteriano, fornecido em rolos de 50 m de comprimento, com o preço incrementado em 10% relativamente a acessórios e peças especiais. (material) | 1 | 6.2 | 6.200 |
| mo011 | h | Oficial de 1ª montador. (mão de obra) | 0.07 | 23.31 | 1.632 |
| mo080 | h | Ajudante de montador. (mão de obra) | 0.035 | 22.13 | 0.775 |
| % | % | Custos directos complementares | 2 % | 8.887 | 0.178 |
|  |  | Custos directos |  |  | 9.065 |
