# Fan-coil vertical de piso, sistema de dois tubos

- Propriedade do ficheiro: CYPE INGENIEROS, S.A.
- Formato: FIEBDC-3/2002
- Moeda: EUR
- Custos indirectos: 3.00 %
- IVA: 23.00 %

## I Instalações

### IC Aquecimento, arrefecimento, climatização e A.Q.S.

#### ICF Unidades não autónomas de climatização

**ICF040** Ud Fan-coil vertical de piso, sistema de dois tubos.
Fan-coil vertical de solo com envolvente, sistema de dois tubos, modelo FWR02ATN "DAIKIN", potência frigorífica total 2,58 kW, potência frigorífica sensível 1,89 kW (temperatura de bolbo seco de ar interior 27°C, temperatura de bolbo húmido de ar interior 19°C, temperatura de entrada da água 7°C, salto térmico 5°C), potência calorífica 2,93 kW (temperatura de bolbo seco de ar interior 20°C, temperatura de entrada da água 50°C), caudal de ar 560 m³/h, dimensões 564x774x226 mm, peso 21 kg, potência sonora 62 dBA, com ventilador com motor tipo EC Inverter, alimentação monofásica (230V/50Hz), e filtro de ar lavável de fácil extracção. Regulação: termostato electrónico, com programação semanal, bus de comunicação RS-485 e possibilidade de configuração como principal ou secundário, modelo FWECSAC; placa electrónica de potência, modelo FWECSAP. Acessórios: válvula de 2 vias, modelo E2MV2B07A6. Totalmente montado, ligado e colocado em funcionamento pela empresa instaladora para a verificação do seu correcto funcionamento.
Inclui: Implantação da unidade. Colocação e fixação da unidade. Ligação com as redes de abastecimento de água, eléctrica e de recolha de condensados. Colocação em funcionamento.
Critério de medição de projecto: Número de unidades previstas, segundo documentação gráfica de Projecto.
Critério de medição de obra: Medir-se-á o número de unidades realmente executadas segundo especificações de Projecto.

| Código | Un | Descrição | Rendimento | Preço | Importância |
|---|---|---|---|---|---|
| mt42dai781ab | Ud | Fan-coil vertical de solo com envolvente, sistema de dois tubos, modelo FWR02ATN "DAIKIN", potência frigorífica total 2,58 kW, potência frigorífica sensível 1,89 kW (temperatura de bolbo seco de ar interior 27°C, temperatura de bolbo húmido de ar interior 19°C, temperatura de entrada da água 7°C, salto térmico 5°C), potência calorífica 2,93 kW (temperatura de bolbo seco de ar interior 20°C, temperatura de entrada da água 50°C), caudal de ar 560 m³/h, dimensões 564x774x226 mm, peso 21 kg, potência sonora 62 dBA, com ventilador com motor tipo EC Inverter, alimentação monofásica (230V/50Hz), e filtro de ar lavável de fácil extracção. (material) | 1.000 | 633.00 | 633.00 |
| mt42dai875c | Ud | Válvula de 2 vias, modelo E2MV2B07A6 "DAIKIN", com kit de montagem. (material) | 1.000 | 115.00 | 115.00 |
| mt42dai881b | Ud | Termostato electrónico, com programação semanal, bus de comunicação RS-485 e possibilidade de configuração como principal ou secundário, modelo FWECSAC "DAIKIN", comunicação com cabo blindado a dois fios entre o termostato e a placa electrónica a instalar no fan-coil. (material) | 1.000 | 135.00 | 135.00 |
| mt42dai884a | Ud | Placa electrónica de potência, modelo FWECSAP "DAIKIN", para instalação no fan-coil. (material) | 1.000 | 180.00 | 180.00 |
| mt35tpt010ke | m | Tubo rígido de PVC VD-F de 16 mm de diâmetro exterior e 1,3 mm de espessura. Resistência à compressão 1250 N, resistência ao impacto 6 joules, temperatura de trabalho -25°C até 90°C, classificação 4442, segundo NP EN 61386-1 e NP EN 61386-21, com o preço incrementado em 20% relativamente a acessórios e peças especiais. (material) | 5.000 | 1.78 | 8.90 |
| mt42dai900 | m | Cabo bus de 2 fios, de 0,5 mm² de secção por fio (material) | 5.000 | 0.80 | 4.00 |
| mt37sve010b | Ud | Válvula de esfera de latão niquelado para enroscar de 1/2". (material) | 2.000 | 4.95 | 9.90 |
| mo005 | h | Oficial de 1ª instalador de ar condicionado. (mão de obra) | 2.907 | 23.31 | 67.76 |
| mo104 | h | Ajudante de instalador de ar condicionado. (mão de obra) | 2.907 | 22.09 | 64.22 |
| % | % | Custos directos complementares | 2 % | 1217.78 | 24.36 |
|  |  | Custos directos |  |  | 1242.14 |
