# Unidade interior de ar condicionado, de solo

- Propriedade do ficheiro: CYPE INGENIEROS, S.A.
- Formato: FIEBDC-3/2002
- Moeda: EUR
- Custos indirectos: 3.00 %
- IVA: 23.00 %

## I Instalações

### IC Aquecimento, arrefecimento, climatização e A.Q.S.

#### ICN Unidades autónomas de climatização

**ICN102** Ud Unidade interior de ar condicionado, de solo.
Unidade interior de ar condicionado, de solo sem envolvente, sistema ar-ar multi-split, gama Sky Air, modelo FNA60A9 "DAIKIN", para gás R-32/R-410A, potência frigorífica nominal 6 kW (temperatura de bolbo seco no interior 27°C, temperatura de bolbo húmido no interior 19°C, temperatura de bolbo seco no exterior 35°C), potência calorífica nominal 7 kW (temperatura de bolbo seco no interior 20°C, temperatura de bolbo seco no exterior 7°C, temperatura de bolbo húmido no exterior 6°C), diâmetro de ligação da tubagem do líquido 1/4", diâmetro de ligação da tubagem de gás 3/8", alimentação monofásica (230V/50Hz), com, caudal de ar a velocidade alta/baixa: 16/13,5 m³/min, dimensões 620x1150x200 mm, peso 30 kg. Regulação: controlo remoto, modelo BRC1E53A. Acessórios: adaptador com comunicação via Wi-Fi para controlo da unidade interior desde um smartphone ou tablet, modelo BRP069C81.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42dai064d | Ud | Unidade interior de ar condicionado, de solo sem envolvente, sistema ar-ar multi-split, gama Sky Air, modelo FNA60A9 "DAIKIN", para gás R-32/R-410A, potência frigorífica nominal 6 kW (temperatura de bolbo seco no interior 27°C, temperatura de bolbo húmido no interior 19°C, temperatura de bolbo seco no exterior 35°C), potência calorífica nominal 7 kW (temperatura de bolbo seco no interior 20°C, temperatura de bolbo seco no exterior 7°C, temperatura de bolbo húmido no exterior 6°C), diâmetro de ligação da tubagem do líquido 1/4", diâmetro de ligação da tubagem de gás 3/8", alimentação monofásica (230V/50Hz), com, caudal de ar a velocidade alta/baixa: 16/13,5 m³/min, dimensões 620x1150x200 mm, peso 30 kg. (material) | 1.000 | 1069.00 | 1069.00 |
| mt42dai514a | Ud | Controlo remoto, modelo BRC1E53A "DAIKIN", com programação semanal, função para/arranque, alteração do modo de funcionamento, ajuste da temperatura de setpoint, selecção da velocidade do ventilador, visualização de sinal no receptor, reset de filtro sujo no comando, alteração de orientação das lâminas e sonda de temperatura ambiente. (material) | 1.000 | 99.00 | 99.00 |
| mt42dai475a | Ud | Adaptador com comunicação via Wi-Fi para controlo da unidade interior desde um smartphone ou tablet, modelo BRP069C81 "DAIKIN", através da App Onecta. (material) | 1.000 | 204.00 | 204.00 |
| mt42dai900 | m | Cabo bus de 2 fios, de 0,5 mm² de secção por fio (material) | 3.000 | 0.80 | 2.40 |
| mt35tpt010ke | m | Tubo rígido de PVC VD-F de 16 mm de diâmetro exterior e 1,3 mm de espessura. Resistência à compressão 1250 N, resistência ao impacto 6 joules, temperatura de trabalho -25°C até 90°C, classificação 4442, segundo NP EN 61386-1 e NP EN 61386-21, com o preço incrementado em 20% relativamente a acessórios e peças especiais. (material) | 3.000 | 1.78 | 5.34 |
| mo005 | h | Oficial de 1ª instalador de ar condicionado. (mão de obra) | 1.073 | 23.31 | 25.01 |
| mo104 | h | Ajudante de instalador de ar condicionado. (mão de obra) | 1.073 | 22.09 | 23.70 |
| % | % | Custos directos complementares | 2 % | 1428.45 | 28.57 |
|  |  | Custos directos |  |  | 1457.02 |
