# Sistema centralizado de controlo "DAIKIN"

- Propriedade do ficheiro: CYPE INGENIEROS, S.A.
- Formato: FIEBDC-3/2002
- Moeda: EUR
- Custos indirectos: 3.00 %
- IVA: 23.00 %

## I Instalações

### IC Aquecimento, arrefecimento, climatização e A.Q.S.

#### ICX Dispositivos de controlo centralizado

**ICX060** Ud Sistema centralizado de controlo "DAIKIN".
Sistema centralizado de controlo Acuazone "DAIKIN", formado por: placa central de sistema, modelo ES.DKNHCENTRAL; central de produção, modelo ES.DKNHGATE; termostato principal, modelo ES.DKNHCONTROL1; módulo para regulação de fan-coil, modelo ES.DKNHFCU; centralita de regulação, para a gestão de até 8 termostatos e cabeças electrotérmicas, modelo ES.DKNHRAD; termostatos simplificados, modelo ES.DKNHCONTROL2; módulos para controlo de termostatos, modelo ES.DKNHZONA; cabeças electrotérmicas, modelo EKWCVATR1V3; cabo eléctrico com condutor de cobre electrolítico recozido sem estanhar, modelo AZX6CABLEBUS15.
Inclui: Marcação. Colocação e fixação da central do sistema. Colocação e fixação dos acessórios. Colocação e fixação do tubo de protecção dos cabos. Colocação dos cabos. Ligação eléctrica.
Critério de medição de projecto: Número de unidades previstas, segundo documentação gráfica de Projecto.
Critério de medição de obra: Medir-se-á o número de unidades realmente executadas segundo especificações de Projecto.

| Código | Un | Descrição | Rendimento | Preço | Importância |
|---|---|---|---|---|---|
| mt38dai200a | Ud | Placa central de sistema, modelo ES.DKNHCENTRAL "DAIKIN", para a gestão do sistema e comunicação entre a central de produção e o bus de dados que une os restantes componentes do sistema. (material) | 1.000 | 316.00 | 316.00 |
| mt38dai201a | Ud | Central de produção, modelo ES.DKNHGATE "DAIKIN", para a gestão do equipamento de aerotermia, controlo da temperatura até 32 zonas, programação horária, controlo da temperatura de A.Q.S., e possibilidade de controlo remoto desde smartphone ou tablet através de App e por voz através de Amazon Alexa ou Google Home. (material) | 1.000 | 229.00 | 229.00 |
| mt38dai202a | Ud | Termostato principal, modelo ES.DKNHCONTROL1 "DAIKIN", com ecrã táctil capacitivo de 3,5", para controlo da temperatura, do modo de funcionamento e da velocidade do ventilador no sistema, com leitura de temperatura ambiente e humidade relativa de zona, controlo de etapas de configuração (ar, radiante ou combinado), função Eco-Adapt (selecção do nível de eficiência energética do sistema), função Sleep, programações horárias das temperaturas de zona e de modo, informação de consumo, acesso remoto a outras zonas do sistema e ajuste da temperatura através da informação climática. (material) | 1.000 | 201.00 | 201.00 |
| mt38dai205a | Ud | Módulo para regulação de fan-coil, modelo ES.DKNHFCU "DAIKIN", com entradas para a sonda da bateria de água e a sonda de temperatura ambiente. (material) | 1.000 | 229.00 | 229.00 |
| mt38dai203a | Ud | Centralita de regulação, para a gestão de até 8 termostatos e cabeças electrotérmicas, modelo ES.DKNHRAD "DAIKIN", através de relés de 10 A. (material) | 1.000 | 189.00 | 189.00 |
| mt38dai207a | Ud | Termostato simplificado, modelo ES.DKNHCONTROL2 "DAIKIN", com sensor de temperatura, sensor de humidade e ajuste da temperatura de setpoint em intervalos de 3°C. (material) | 2.000 | 109.00 | 218.00 |
| mt38dai204a | Ud | Módulo para controlo de termostato, modelo ES.DKNHZONA "DAIKIN". (material) | 2.000 | 70.00 | 140.00 |
| mt38dai101a | Ud | Cabeça electrotérmica, modelo EKWCVATR1V3 "DAIKIN", de dimensões 48,4x44,3x50,3 mm e alimentação monofásica (230V/50Hz). (material) | 2.000 | 40.00 | 80.00 |
| mt38dai208a | m | Cabo eléctrico com condutor de cobre electrolítico recozido sem estanhar, modelo AZX6CABLEBUS15 "DAIKIN", de 2x0,5+2x0,22 mm² de secção, fornecido em rolos de 15 m. (material) | 15.000 | 2.20 | 33.00 |
| mo005 | h | Oficial de 1ª instalador de ar condicionado. (mão de obra) | 0.219 | 23.31 | 5.10 |
| mo104 | h | Ajudante de instalador de ar condicionado. (mão de obra) | 0.175 | 22.09 | 3.87 |
| % | % | Custos directos complementares | 2 % | 1643.97 | 32.88 |
|  |  | Custos directos |  |  | 1676.85 |
