# Terminal de ventilação, de parede

- Propriedade do ficheiro: CYPE INGENIEROS, S.A.
- Formato: FIEBDC-3/2002
- Moeda: EUR
- Custos indirectos: 3.00 %
- IVA: 23.00 %

## I Instalações

### IV Ventilação

#### IVM Ventilação mecânica

**IVM028** Ud Terminal de ventilação, de parede.
Terminal de ventilação, de parede, DucoFlex "DAIKIN", de 310x285x300 mm, cor branca RAL 9010, com rede de protecção contra a entrada de folhas e pássaros e pescoço de união para conduta de admissão ou extracção de 160 mm de diâmetro interior.
Inclui: Marcação. Colocação.
Critério de medição de projecto: Número de unidades previstas, segundo documentação gráfica de Projecto.
Critério de medição de obra: Medir-se-á o número de unidades realmente executadas segundo especificações de Projecto.

| Código | Un | Descrição | Rendimento | Preço | Importância |
|---|---|---|---|---|---|
| mt42dai985a | Ud | Terminal de ventilação, de parede, DucoFlex "DAIKIN", de 310x285x300 mm, cor branca RAL 9010, com rede de protecção contra a entrada de folhas e pássaros e pescoço de união para conduta de admissão ou extracção de 160 mm de diâmetro interior. (material) | 1.000 | 194.00 | 194.00 |
| mo005 | h | Oficial de 1ª instalador de ar condicionado. (mão de obra) | 0.162 | 23.31 | 3.78 |
| mo104 | h | Ajudante de instalador de ar condicionado. (mão de obra) | 0.162 | 22.09 | 3.58 |
| % | % | Custos directos complementares | 2 % | 201.36 | 4.03 |
|  |  | Custos directos |  |  | 205.39 |
