# Terminal de ventilação, para cobertura

- Propriedade do ficheiro: CYPE INGENIEROS, S.A.
- Formato: FIEBDC-3/2002
- Moeda: EUR
- Custos indirectos: 3.00 %
- IVA: 23.00 %

## I Instalações

### IV Ventilação

#### IVM Ventilação mecânica

**IVM029** Ud Terminal de ventilação, para cobertura.
Terminal de ventilação, para cobertura, DucoFlex "DAIKIN", cor preto, de 300 mm de diâmetro e 365 mm de comprimento, com união passa-muros de 635 mm de comprimento, para ligação a condutas de ventilação de 160 ou 180 mm de diâmetro interior, de 1045 mm de comprimento total; casquilho de estanquidade para cobertura plana.
Inclui: Marcação. Colocação.
Critério de medição de projecto: Número de unidades previstas, segundo documentação gráfica de Projecto.
Critério de medição de obra: Medir-se-á o número de unidades realmente executadas segundo especificações de Projecto.

| Código | Un | Descrição | Rendimento | Preço | Importância |
|---|---|---|---|---|---|
| mt42dai987a | Ud | Terminal de ventilação, para cobertura, DucoFlex "DAIKIN", cor preto, de 300 mm de diâmetro e 365 mm de comprimento, com união passa-muros de 635 mm de comprimento, para ligação a condutas de ventilação de 160 ou 180 mm de diâmetro interior, de 1045 mm de comprimento total. (material) | 1.000 | 268.00 | 268.00 |
| mt42dai988a | Ud | Casquilho de estanquidade para terminal de ventilação para cobertura plana, de alumínio, DucoFlex "DAIKIN", de 420 mm de diâmetro na base e 115 mm de altura. (material) | 1.000 | 73.00 | 73.00 |
| mo005 | h | Oficial de 1ª instalador de ar condicionado. (mão de obra) | 0.162 | 23.31 | 3.78 |
| mo104 | h | Ajudante de instalador de ar condicionado. (mão de obra) | 0.162 | 22.09 | 3.58 |
| % | % | Custos directos complementares | 2 % | 348.36 | 6.97 |
|  |  | Custos directos |  |  | 355.33 |
