# Conduta de PVC

- Propriedade do ficheiro: CYPE INGENIEROS, S.A.
- Formato: FIEBDC-3/2002
- Moeda: EUR
- Custos indirectos: 3.00 %
- IVA: 23.00 %

## I Instalações

### IV Ventilação

#### IVV Condutas de admissão e extracção para ventilação

**IVV030** m Conduta de PVC.
Conduta de ventilação, formada por tubo liso oval, de PVC, de 163x68 mm, DucoFlex "DAIKIN", colocada em posição horizontal. Inclusive material auxiliar para montagem e fixação, acessórios e peças especiais.
Critérios considerados na determinação do preço da unidade de obra: O preço não inclui as comportas de regulação, as comportas corta-fogo, as grelhas nem os difusores.
Inclui: Marcação do traçado da conduta e da localização dos elementos de fixação. Disposição de tubos e peças especiais. Fixação do material auxiliar para montagem e fixação à obra. Montagem, ligação e verificação do seu correcto funcionamento.
Critério de medição de projecto: Comprimento projectado, segundo documentação gráfica de Projecto, medido entre os eixos dos elementos ou dos pontos a ligar, sem descontar as peças especiais.
Critério de medição de obra: Medir-se-á o comprimento realmente executado segundo especificações de Projecto.

| Código | Un | Descrição | Rendimento | Preço | Importância |
|---|---|---|---|---|---|
| mt42dai979a | Ud | Material auxiliar para montagem e fixação das condutas, ovais, de PVC, de 163x68 mm, DucoFlex "DAIKIN". (material) | 1.000 | 1.17 | 1.17 |
| mt42dai978e | m | Tubo liso oval, de PVC, de 163x68 mm, DucoFlex "DAIKIN", fornecido em barras de 1,15 m de comprimento, com o preço incrementado em 20% relativamente a acessórios e peças especiais. (material) | 1.000 | 28.17 | 28.17 |
| op00ato010 |  | Aparafusadora. | 1.000 | 0.00 | 0.00 |
| op00mar010 |  | Martelo. | 1.000 | 0.00 | 0.00 |
| op00tal010 |  | Berbequim. | 1.000 | 0.00 | 0.00 |
| mo011 | h | Oficial de 1ª montador. (mão de obra) | 0.038 | 23.31 | 0.89 |
| mo080 | h | Ajudante de montador. (mão de obra) | 0.019 | 22.13 | 0.42 |
| % | % | Custos directos complementares | 2 % | 30.65 | 0.61 |
|  |  | Custos directos |  |  | 31.26 |
