# Unidade interior de ar condicionado, de solo

- Propriedade do ficheiro: CYPE Ingenieros S.A.
- Formato: FIEBDC-3/2016
- Programa: Gerador de preços para construção civil. CYPE Ingenieros, S.A.
- Data: 03/07/2024
- Moeda: EUR
- Custos indirectos: 3 %
- IVA: 23 %

## I Instalações

### IC Aquecimento, arrefecimento, climatização e A.Q.S.

#### ICN Unidades autónomas de climatização

**ICN102** Ud Unidade interior de ar condicionado, de solo.
Unidade interior de ar condicionado, de solo sem envolvente, sistema ar-ar multi-split, gama Sky Air, modelo FNA60A9 "DAIKIN", para gás R-32/R-410A, potência frigorífica nominal 6 kW (temperatura de bolbo seco no interior 27°C, temperatura de bolbo húmido no interior 19°C, temperatura de bolbo seco no exterior 35°C), potência calorífica nominal 7 kW (temperatura de bolbo seco no interior 20°C, temperatura de bolbo seco no exterior 7°C, temperatura de bolbo húmido no exterior 6°C), diâmetro de ligação da tubagem do líquido 1/4", diâmetro de ligação da tubagem de gás 3/8", alimentação monofásica (230V/50Hz), com, caudal de ar a velocidade alta/baixa: 16/13,5 m³/min, dimensões 620x1150x200 mm, peso 30 kg. Acessórios: adaptador com comunicação via Wi-Fi para controlo da unidade interior desde um smartphone ou tablet, modelo BRP069C81.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42dai064d | Ud | Unidade interior de ar condicionado, de solo sem envolvente, sistema ar-ar multi-split, gama Sky Air, modelo FNA60A9 "DAIKIN", para gás R-32/R-410A, potência frigorífica nominal 6 kW (temperatura de bolbo seco no interior 27°C, temperatura de bolbo húmido no interior 19°C, temperatura de bolbo seco no exterior 35°C), potência calorífica nominal 7 kW (temperatura de bolbo seco no interior 20°C, temperatura de bolbo seco no exterior 7°C, temperatura de bolbo húmido no exterior 6°C), diâmetro de ligação da tubagem do líquido 1/4", diâmetro de ligação da tubagem de gás 3/8", alimentação monofásica (230V/50Hz), com, caudal de ar a velocidade alta/baixa: 16/13,5 m³/min, dimensões 620x1150x200 mm, peso 30 kg. (material) | 1 | 1069 | 1069.000 |
| mt42dai475a | Ud | Adaptador com comunicação via Wi-Fi para controlo da unidade interior desde um smartphone ou tablet, modelo BRP069C81 "DAIKIN", através da App Onecta. (material) | 1 | 204 | 204.000 |
| mo005 | h | Oficial de 1ª instalador de ar condicionado. (mão de obra) | 1.073 | 23.31 | 25.012 |
| mo104 | h | Ajudante de instalador de ar condicionado. (mão de obra) | 1.073 | 22.09 | 23.703 |
| % | % | Custos directos complementares | 2 % | 1321.715 | 26.434 |
|  |  | Custos directos |  |  | 1348.149 |

## Recursos

**mt42dai064d** Ud Unidade interior de ar condicionado
Dados técnicos: Custo energético 1386.074 MJ; Emissão de CO2 94.840 kg
Resíduos:
- embalagem: re150101 Embalagens de papel e cartão. (componente de resíduo); rendimento 0.18 kg; Código LER 15 01 01; Massa do elemento 1 kg; Volume 0.001333 m3
- embalagem: re170203 Plástico. (componente de resíduo); rendimento 0.09 kg; Código LER 17 02 03; Massa do elemento 1 kg; Volume 0.001667 m3
