# Unidade interior de ar condicionado, de cassete

- Propriedade do ficheiro: CYPE Ingenieros S.A.
- Formato: FIEBDC-3/2016
- Programa: Gerador de preços para construção civil. CYPE Ingenieros, S.A.
- Data: 10/06/2024
- Moeda: EUR
- Custos indirectos: 3 %
- IVA: 23 %

## I Instalações

### IC Aquecimento, arrefecimento, climatização e A.Q.S.

#### ICN Unidades autónomas de climatização

**ICN110** Ud Unidade interior de ar condicionado, de cassete.
Unidade interior de ar condicionado, de cassete, Round Flow (de fluxo circular), sistema ar-ar multi-split, gama Sky Air, modelo FCAG35B "DAIKIN", para gás R-32/R-410A, potência frigorífica nominal 3,5 kW (temperatura de bolbo seco no interior 27°C, temperatura de bolbo húmido no interior 19°C, temperatura de bolbo seco no exterior 35°C), potência calorífica nominal 4 kW (temperatura de bolbo seco no interior 20°C, temperatura de bolbo seco no exterior 7°C, temperatura de bolbo húmido no exterior 6°C), diâmetro de ligação da tubagem do líquido 1/4", diâmetro de ligação da tubagem de gás 1/2", alimentação monofásica (230V/50Hz), com, caudal de ar em arrefecimento a velocidade alta/média/baixa: 12,5/10,6/8,7 m³/min, dimensões 204x840x840 mm, peso 18 kg, pressão sonora em arrefecimento a velocidade alta/baixa: 31/27 dBA, pressão sonora em aquecimento a velocidade alta/baixa: 31/27 dBA, potência sonora 49 dBA, com bomba de drenagem; painel decorativo de cor branca para unidade de ar condicionado de cassete de fluxo circular FXFA-A/FXFQ-B, modelo BYCQ140E. Regulação: controlo remoto multifunção, modelo Madoka BRC1H52W. Inclusive elementos para suspensão ao tecto.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42dai055a | Ud | Unidade interior de ar condicionado, de cassete, Round Flow (de fluxo circular), sistema ar-ar multi-split, gama Sky Air, modelo FCAG35B "DAIKIN", para gás R-32/R-410A, potência frigorífica nominal 3,5 kW (temperatura de bolbo seco no interior 27°C, temperatura de bolbo húmido no interior 19°C, temperatura de bolbo seco no exterior 35°C), potência calorífica nominal 4 kW (temperatura de bolbo seco no interior 20°C, temperatura de bolbo seco no exterior 7°C, temperatura de bolbo húmido no exterior 6°C), diâmetro de ligação da tubagem do líquido 1/4", diâmetro de ligação da tubagem de gás 1/2", alimentação monofásica (230V/50Hz), com, caudal de ar em arrefecimento a velocidade alta/média/baixa: 12,5/10,6/8,7 m³/min, dimensões 204x840x840 mm, peso 18 kg, pressão sonora em arrefecimento a velocidade alta/baixa: 31/27 dBA, pressão sonora em aquecimento a velocidade alta/baixa: 31/27 dBA, potência sonora 49 dBA, com bomba de drenagem. (material) | 1 | 630 | 630.000 |
| mt42dai171a | Ud | Painel decorativo de cor branca para unidade de ar condicionado de cassete de fluxo circular FXFA-A/FXFQ-B, modelo BYCQ140E "DAIKIN", 50x950x950 mm. (material) | 1 | 501 | 501.000 |
| mt42dai508a | Ud | Controlo remoto multifunção, modelo Madoka BRC1H52W "DAIKIN", cor branca, com programação semanal, possibilidade de seleccionar modo standard ou simplificado de hotéis, função para/arranque, alteração do modo de funcionamento, limitação da temperatura de setpoint, selecção da velocidade do ventilador e funções avançadas através de App para smartphone com conectividade Bluetooth Low Energy (BLE). (material) | 1 | 209 | 209.000 |
| mt42dai900 | m | Cabo bus de 2 fios, de 0,5 mm² de secção por fio (material) | 3 | 0.8 | 2.400 |
| mt35tpt010ke | m | Tubo rígido de PVC VD-F de 16 mm de diâmetro exterior e 1,3 mm de espessura. Resistência à compressão 1250 N, resistência ao impacto 6 joules, temperatura de trabalho -25°C até 90°C, classificação 4442, segundo NP EN 61386-1 e NP EN 61386-21, com o preço incrementado em 20% relativamente a acessórios e peças especiais. (material) | 3 | 1.78 | 5.340 |
| mt42www090 | Ud | Kit de suportes para suspensão ao tecto, formado por quatro varões roscados de aço galvanizado, com as correspondentes buchas, porcas e anilhas. (material) | 1 | 22 | 22.000 |
| mo005 | h | Oficial de 1ª instalador de ar condicionado. (mão de obra) | 1.073 | 23.31 | 25.012 |
| mo104 | h | Ajudante de instalador de ar condicionado. (mão de obra) | 1.073 | 22.09 | 23.703 |
| % | % | Custos directos complementares | 2 % | 1418.455 | 28.369 |
|  |  | Custos directos |  |  | 1446.824 |

Resíduos:
- colocação: mt42dai900 Cabo bus de 2 fios, de 0,5 mm² de secção por fio; factor de resíduo 0.0165111
- colocação: mt35tpt010ke; factor de resíduo 0.0275

## Recursos

**mt42dai055a** Ud Unidade interior de ar condicionado
Dados técnicos: Custo energético 835.171 MJ; Emissão de CO2 57.138 kg
Resíduos:
- embalagem: re150101 Embalagens de papel e cartão. (componente de resíduo); rendimento 0.18 kg; Código LER 15 01 01; Massa do elemento 1 kg; Volume 0.001333 m3
- embalagem: re170203 Plástico. (componente de resíduo); rendimento 0.09 kg; Código LER 17 02 03; Massa do elemento 1 kg; Volume 0.001667 m3

**mt42dai171a** Ud Painel decorativo de cor branca para unidade de ar condicionado de cassete de fluxo circular FXFA-A/FXFQ-B
Dados técnicos: Custo energético 777.040 MJ; Emissão de CO2 41.628 kg
Resíduos:
- embalagem: re150101 Embalagens de papel e cartão; rendimento 3.703 kg

**mt42dai900** m Cabo bus de 2 fios, de 0,5 mm² de secção por fio
Dados técnicos: Custo energético 1.694 MJ; Emissão de CO2 0.087 kg; Código LER 17 04 11; Massa do elemento 0.045 kg; Volume 0.00003 m3
Resíduos:
- embalagem: re150101 Embalagens de papel e cartão; rendimento 0.065 kg

**mt35tpt010ke** m Tubo rígido de PVC VD-F de 16 mm de diâmetro exterior e 1,3 mm de espessura. Resistência à compressão 1250 N
Dados técnicos: Custo energético 7.750 MJ; Emissão de CO2 0.385 kg; Código LER 17 02 03; Massa do elemento 0.08 kg; Volume 0.000133 m3
