# Boca de ventilação

- Propriedade do ficheiro: CYPE Ingenieros S.A.
- Formato: FIEBDC-3/2016
- Programa: Gerador de preços para construção civil. CYPE Ingenieros, S.A.
- Data: 22/10/2024
- Moeda: EUR
- Custos indirectos: 3 %
- IVA: 23 %

## I Instalações

### IC Aquecimento, arrefecimento, climatização e A.Q.S.

#### ICR Sistemas de condução de ar

**ICR060** Ud Boca de ventilação.
Boca de ventilação para interiores, adequada para extracção, DucoVent Design "DAIKIN", com embelezador quadrado, de 180x180x52 mm, cor branca RAL 9010, e ligação de 125 mm de diâmetro. Inclusive acessórios de montagem e elementos de fixação.
Inclui: Marcação. Colocação do aro de montagem. Fixação no aro de montagem.
Critério de medição de projecto: Número de unidades previstas, segundo documentação gráfica de Projecto.
Critério de medição de obra: Medir-se-á o número de unidades realmente executadas segundo especificações de Projecto.

| Código | Un | Descrição | Rendimento | Preço | Importância |
|---|---|---|---|---|---|
| mt42dai970a | Ud | Boca de ventilação para interiores, adequada para extracção, DucoVent Design "DAIKIN", com embelezador quadrado, de 180x180x52 mm, cor branca RAL 9010, e ligação de 125 mm de diâmetro. (material) | 1 | 125 | 125.000 |
| mo005 | h | Oficial de 1ª instalador de ar condicionado. (mão de obra) | 0.162 | 23.31 | 3.776 |
| mo104 | h | Ajudante de instalador de ar condicionado. (mão de obra) | 0.162 | 22.09 | 3.579 |
| % | % | Custos directos complementares | 2 % | 132.355 | 2.647 |
|  |  | Custos directos |  |  | 135.002 |
