# Equipamento ar-água, bomba de calor aerotérmica, para aquecimento

- Propriedade do ficheiro: CYPE Ingenieros S.A.
- Formato: FIEBDC-3/2016
- Programa: Gerador de preços para construção civil. CYPE Ingenieros, S.A.
- Data: 22/05/2024
- Moeda: EUR
- Custos indirectos: 3 %
- IVA: 23 %

## I Instalações

### IC Aquecimento, arrefecimento, climatização e A.Q.S.

#### ICV Unidades centrais para aquecimento, arrefecimento, climatização e A.Q.S.

**ICV047** Ud Equipamento ar-água, bomba de calor aerotérmica, para aquecimento.
Equipamento ar-água bomba de calor aerotérmica, para aquecimento, série Altherma 3 H HT W (design mural), modelo RABH147 "DAIKIN", formado por unidade exterior, ar-água, bomba de calor, modelo EPRA14DV37, para gás R-32, com compressor scroll, alimentação monofásica (230V/50Hz), potência calorífica 7,92 kW, e consumo eléctrico 2,32 kW, com temperatura de bolbo seco do ar exterior 7°C e temperatura de saída da água 45°C, potência calorífica 5,69 kW, COP 4,67 e consumo eléctrico 1,22 kW, com temperatura de bolbo seco do ar exterior 7°C e temperatura de saída da água 35°C, e, com temperatura de bolbo seco do ar exterior 35°C e temperatura de saída da água 7°C, e, com temperatura de bolbo seco do ar exterior 35°C e temperatura de saída da água 18°C, potência sonora 56 dBA, dimensões 1003x1270x533 mm, peso 151 kg, limite de funcionamento de temperatura do ar exterior em aquecimento desde -28 até 35°C, limite de funcionamento de temperatura do ar exterior em produção de A.Q.S. desde -28 até 35°C, intervalo de temperatura de saída de água para aquecimento desde 15 até 70°C, intervalo de temperatura de saída de A.Q.S. desde 25 até 60°C, classe de eficiência energética A+++; unidade interior, modelo ETBH16E6V7, dimensões 840x440x390 mm, pressão sonora 30 dBA, peso 38 kg, resistência eléctrica de apoio de 6 kW, de duas etapas, alimentação monofásica (230V/50Hz). Regulação: cronotermostato multifunção, modelo Madoka BRC1HHDW. Totalmente montada, ligada e colocada em funcionamento pela empresa instaladora para a verificação do seu correcto funcionamento.
Critérios considerados na determinação do preço da unidade de obra: O preço não inclui os elementos anti-vibratórios de pavimento.
Inclui: Implantação da unidade. Colocação e fixação da unidade e respectivos acessórios. Ligação com as redes de abastecimento de água, eléctrica e de recolha de condensados. Colocação em funcionamento.
Critério de medição de projecto: Número de unidades previstas, segundo documentação gráfica de Projecto.
Critério de medição de obra: Medir-se-á o número de unidades realmente executadas segundo especificações de Projecto.

| Código | Un | Descrição | Rendimento | Preço | Importância |
|---|---|---|---|---|---|
| mt42dai343a | Ud | Unidade exterior, ar-água, bomba de calor, modelo EPRA14DV37 "DAIKIN", para gás R-32, com compressor scroll, alimentação monofásica (230V/50Hz), potência calorífica 7,92 kW, e consumo eléctrico 2,32 kW, com temperatura de bolbo seco do ar exterior 7°C e temperatura de saída da água 45°C, potência calorífica 5,69 kW, COP 4,67 e consumo eléctrico 1,22 kW, com temperatura de bolbo seco do ar exterior 7°C e temperatura de saída da água 35°C, e, com temperatura de bolbo seco do ar exterior 35°C e temperatura de saída da água 7°C, e, com temperatura de bolbo seco do ar exterior 35°C e temperatura de saída da água 18°C, potência sonora 56 dBA, dimensões 1003x1270x533 mm, peso 151 kg, limite de funcionamento de temperatura do ar exterior em aquecimento desde -28 até 35°C, limite de funcionamento de temperatura do ar exterior em produção de A.Q.S. desde -28 até 35°C, intervalo de temperatura de saída de água para aquecimento desde 15 até 70°C, intervalo de temperatura de saída de A.Q.S. desde 25 até 60°C, classe de eficiência energética A+++. (material) | 1 | 6188 | 6188.000 |
| mt42dai396a | Ud | Unidade interior, modelo ETBH16E6V7 "DAIKIN", dimensões 840x440x390 mm, pressão sonora 30 dBA, peso 38 kg, resistência eléctrica de apoio de 6 kW, de duas etapas, alimentação monofásica (230V/50Hz). (material) | 1 | 4311 | 4311.000 |
| mt42dai513a | Ud | Cronotermostato multifunção, modelo Madoka BRC1HHDW "DAIKIN", cor branca, com programação semanal, gestão do aquecimento, do arrefecimento e da produção de A.Q.S., ajuste da temperatura de setpoint, leitura da temperatura do depósito de A.Q.S. e funções avançadas através de App para smartphone com conectividade Bluetooth Low Energy (BLE). (material) | 1 | 209 | 209.000 |
| mt37sve010c | Ud | Válvula de esfera de latão niquelado para enroscar de 3/4". (material) | 2 | 7.3 | 14.600 |
| mo005 | h | Oficial de 1ª instalador de ar condicionado. (mão de obra) | 2.328 | 23.31 | 54.266 |
| mo104 | h | Ajudante de instalador de ar condicionado. (mão de obra) | 2.328 | 22.09 | 51.426 |
| % | % | Custos directos complementares | 2 % | 10828.292 | 216.566 |
|  |  | Custos directos |  |  | 11044.858 |

## Recursos

**mt42dai343a** Ud Unidade exterior
Dados técnicos: Custo energético 6610.829 MJ; Emissão de CO2 388.098 kg
Resíduos:
- embalagem: re150101 Embalagens de papel e cartão. (componente de resíduo); rendimento 2.76 kg; Código LER 15 01 01; Massa do elemento 1 kg; Volume 0.001333 m3
- embalagem: re170201 Madeira. (componente de resíduo); rendimento 0.678 kg; Código LER 17 02 01; Massa do elemento 1 kg; Volume 0.000909 m3

**mt37sve010c** Ud Válvula de esfera de latão niquelado para enroscar de 3/4"
Dados técnicos: Custo energético 720.409 MJ; Emissão de CO2 48.441 kg
Resíduos:
- embalagem: re150101 Embalagens de papel e cartão; rendimento 0.072 kg
