# Sistema centralizado de controlo "DAIKIN"

- Propriedade do ficheiro: CYPE Ingenieros S.A.
- Formato: FIEBDC-3/2016
- Programa: Gerador de preços para construção civil. CYPE Ingenieros, S.A.
- Data: 10/06/2024
- Moeda: EUR
- Custos indirectos: 3 %
- IVA: 23 %

## I Instalações

### IC Aquecimento, arrefecimento, climatização e A.Q.S.

#### ICX Dispositivos de controlo centralizado

**ICX060** Ud Sistema centralizado de controlo "DAIKIN".
Sistema centralizado de controlo Acuazone "DAIKIN", formado por: placa central de sistema, modelo ES.DKNHCENTRAL; central de produção, modelo ES.DKNHGATE; termostato principal, modelo ES.DKNHCONTROL1; módulo para regulação de fan-coil, modelo ES.DKNHFCU; centralita de regulação, para a gestão de até 8 termostatos e cabeças electrotérmicas, modelo ES.DKNHRAD; termostatos simplificados, modelo ES.DKNHCONTROL2; módulos para controlo de termostatos, modelo ES.DKNHZONA; cabeças electrotérmicas, modelo EKWCVATR1V3; cabo eléctrico com condutor de cobre electrolítico recozido sem estanhar, modelo AZX6CABLEBUS15.
Inclui: Marcação. Colocação e fixação da central do sistema. Colocação e fixação dos acessórios. Colocação e fixação do tubo de protecção dos cabos. Colocação dos cabos. Ligação eléctrica.
Critério de medição de projecto: Número de unidades previstas, segundo documentação gráfica de Projecto.
Critério de medição de obra: Medir-se-á o número de unidades realmente executadas segundo especificações de Projecto.

| Código | Un | Descrição | Rendimento | Preço | Importância |
|---|---|---|---|---|---|
| mt38dai200a | Ud | Placa central de sistema, modelo ES.DKNHCENTRAL "DAIKIN", para a gestão do sistema e comunicação entre a central de produção e o bus de dados que une os restantes componentes do sistema. (material) | 1 | 316 | 316.000 |
| mt38dai201a | Ud | Central de produção, modelo ES.DKNHGATE "DAIKIN", para a gestão do equipamento de aerotermia, controlo da temperatura até 32 zonas, programação horária, controlo da temperatura de A.Q.S., e possibilidade de controlo remoto desde smartphone ou tablet através de App e por voz através de Amazon Alexa ou Google Home. (material) | 1 | 229 | 229.000 |
| mt38dai202a | Ud | Termostato principal, modelo ES.DKNHCONTROL1 "DAIKIN", com ecrã táctil capacitivo de 3,5", para controlo da temperatura, do modo de funcionamento e da velocidade do ventilador no sistema, com leitura de temperatura ambiente e humidade relativa de zona, controlo de etapas de configuração (ar, radiante ou combinado), função Eco-Adapt (selecção do nível de eficiência energética do sistema), função Sleep, programações horárias das temperaturas de zona e de modo, informação de consumo, acesso remoto a outras zonas do sistema e ajuste da temperatura através da informação climática. (material) | 1 | 201 | 201.000 |
| mt38dai205a | Ud | Módulo para regulação de fan-coil, modelo ES.DKNHFCU "DAIKIN", com entradas para a sonda da bateria de água e a sonda de temperatura ambiente. (material) | 1 | 229 | 229.000 |
| mt38dai203a | Ud | Centralita de regulação, para a gestão de até 8 termostatos e cabeças electrotérmicas, modelo ES.DKNHRAD "DAIKIN", através de relés de 10 A. (material) | 1 | 189 | 189.000 |
| mt38dai207a | Ud | Termostato simplificado, modelo ES.DKNHCONTROL2 "DAIKIN", com sensor de temperatura, sensor de humidade e ajuste da temperatura de setpoint em intervalos de 3°C. (material) | 2 | 109 | 218.000 |
| mt38dai204a | Ud | Módulo para controlo de termostato, modelo ES.DKNHZONA "DAIKIN". (material) | 2 | 70 | 140.000 |
| mt38dai101a | Ud | Cabeça electrotérmica, modelo EKWCVATR1V3 "DAIKIN", de dimensões 48,4x44,3x50,3 mm e alimentação monofásica (230V/50Hz). (material) | 2 | 40 | 80.000 |
| mt38dai208a | m | Cabo eléctrico com condutor de cobre electrolítico recozido sem estanhar, modelo AZX6CABLEBUS15 "DAIKIN", de 2x0,5+2x0,22 mm² de secção, fornecido em rolos de 15 m. (material) | 15 | 2.2 | 33.000 |
| mo005 | h | Oficial de 1ª instalador de ar condicionado. (mão de obra) | 0.219 | 23.31 | 5.105 |
| mo104 | h | Ajudante de instalador de ar condicionado. (mão de obra) | 0.175 | 22.09 | 3.866 |
| % | % | Custos directos complementares | 2 % | 1643.971 | 32.879 |
|  |  | Custos directos |  |  | 1676.850 |

Resíduos:
- colocação: mt38dai208a; factor de resíduo 0.0149259

## Recursos

**mt38dai200a** Ud Placa central de sistema
Dados técnicos: Custo energético 0.021 MJ; Emissão de CO2 0.032 kg
Resíduos:
- embalagem: re150101 Embalagens de papel e cartão. (componente de resíduo); rendimento 0.038 kg; Código LER 15 01 01; Massa do elemento 1 kg; Volume 0.001333 m3

**mt38dai201a** Ud Central de produção
Dados técnicos: Custo energético 0.021 MJ; Emissão de CO2 0.032 kg
Resíduos:
- embalagem: re150101 Embalagens de papel e cartão; rendimento 0.038 kg

**mt38dai202a** Ud Termostato principal
Dados técnicos: Custo energético 0.021 MJ; Emissão de CO2 0.032 kg
Resíduos:
- embalagem: re150101 Embalagens de papel e cartão; rendimento 0.038 kg

**mt38dai205a** Ud Módulo para regulação de fan-coil
Dados técnicos: Custo energético 0.021 MJ; Emissão de CO2 0.032 kg
Resíduos:
- embalagem: re150101 Embalagens de papel e cartão; rendimento 0.038 kg

**mt38dai203a** Ud Centralita de regulação
Dados técnicos: Custo energético 0.021 MJ; Emissão de CO2 0.032 kg
Resíduos:
- embalagem: re150101 Embalagens de papel e cartão; rendimento 0.038 kg

**mt38dai207a** Ud Termostato simplificado
Dados técnicos: Custo energético 0.019 MJ; Emissão de CO2 0.031 kg
Resíduos:
- embalagem: re150101 Embalagens de papel e cartão; rendimento 0.036 kg

**mt38dai204a** Ud Módulo para controlo de termostato, modelo ES.DKNHZONA "DAIKIN"
Dados técnicos: Custo energético 0.018 MJ; Emissão de CO2 0.029 kg
Resíduos:
- embalagem: re150101 Embalagens de papel e cartão; rendimento 0.034 kg

**mt38dai208a** m Cabo eléctrico com condutor de cobre electrolítico recozido sem estanhar
Dados técnicos: Custo energético 2.945 MJ; Emissão de CO2 0.209 kg; Código LER 17 04 11; Massa do elemento 0.027 kg; Volume 0.000018 m3
Resíduos:
- embalagem: re150101 Embalagens de papel e cartão; rendimento 0.069 kg
