# Chapéu

- Propriedade do ficheiro: CYPE Ingenieros S.A.
- Formato: FIEBDC-3/2016
- Programa: Gerador de preços para construção civil. CYPE Ingenieros, S.A.
- Data: 22/10/2024
- Moeda: EUR
- Custos indirectos: 3 %
- IVA: 23 %

## I Instalações

### IV Ventilação

#### IVN Ventilação natural

**IVN040** Ud Chapéu.
Chapéu rotativo, de chapa galvanizada, DucoFlex "DAIKIN", cor telha, com rede de protecção contra a entrada de folhas e pássaros, rufo de chumbo e pescoço de ligação à conduta de 160 mm de diâmetro interior.
Inclui: Marcação. Colocação.
Critério de medição de projecto: Número de unidades previstas, segundo documentação gráfica de Projecto.
Critério de medição de obra: Medir-se-á o número de unidades realmente executadas segundo especificações de Projecto.

| Código | Un | Descrição | Rendimento | Preço | Importância |
|---|---|---|---|---|---|
| mt42dai986a | Ud | Chapéu rotativo, de chapa galvanizada, DucoFlex "DAIKIN", cor telha, com rede de protecção contra a entrada de folhas e pássaros, rufo de chumbo e pescoço de ligação à conduta de 160 mm de diâmetro interior. (material) | 1 | 168 | 168.000 |
| mo020 | h | Oficial de 1ª construção. (mão de obra) | 0.167 | 22.68 | 3.788 |
| mo112 | h | Operário especializado construção. (mão de obra) | 0.084 | 21.98 | 1.846 |
| % | % | Custos directos complementares | 2 % | 173.634 | 3.473 |
|  |  | Custos directos |  |  | 177.107 |
